# Acero en perfiles laminados en caliente

- Propiedad del archivo: CYPE Ingenieros S.A.
- Formato: FIEBDC-3/2016
- Programa: Generador de precios de la construcción. CYPE Ingenieros, S.A.
- Fecha: 06/11/2024
- Ámbito geográfico: Uruguay
- Divisa: UYU
- Costes indirectos: 3 %
- Gastos generales: 13 %
- Beneficio industrial: 6 %
- IVA: 21 %

## E Estructuras

### EA Acero

#### EAP Perfiles estructurales

**EAP020** kg Acero en perfiles laminados en caliente.
Acero A 36, en elementos estructurales formados por piezas simples de perfiles laminados en caliente, acabado con imprimación antioxidante, colocados con uniones soldadas en obra, a una altura de hasta 3 m.
Criterio de valoración económica: El precio incluye las soldaduras, los cortes, los despuntes, las piezas especiales, los casquillos y los elementos auxiliares de montaje.
Incluye: Limpieza y preparación del plano de apoyo. Replanteo y marcado de los ejes. Colocación y fijación provisional del elemento estructural. Aplomado y nivelación. Ejecución de las uniones soldadas.
Criterio de cómputo de proyecto: Peso nominal medido según documentación gráfica de Proyecto.
Criterio de cómputo de obra: Se determinará, a partir del peso obtenido en báscula oficial de las unidades llegadas a obra, el peso de las unidades realmente ejecutadas según especificaciones de Proyecto.

| Código | Ud | Descripción | Rendimiento | Precio | Importe |
|---|---|---|---|---|---|
| mt07ala000ab | kg | Acero laminado A 36, en perfiles laminados en caliente, según ASTM A 36, piezas simples, para aplicaciones estructurales, acabado con imprimación antioxidante. Trabajado y montado en taller, para colocar con uniones soldadas en obra. (material) | 1 | 47.99 | 47.990 |
| mq08sol020 | h | Equipo y elementos auxiliares para soldadura eléctrica. (maquinaria) | 0.015 | 108.07 | 1.621 |
| mo047 | h | Oficial montador de estructura metálica. (mano de obra) | 0.017 | 392.5 | 6.673 |
| mo094 | h | Medio oficial montador de estructura metálica. (mano de obra) | 0.017 | 272.35 | 4.630 |
| % | % | Herramientas | 2 % | 60.914 | 1.218 |
|  |  | Costes directos |  |  | 62.132 |

Residuos:
- colocación: mt07ala000ab; factor de residuo 0.0045

## Recursos

**mt07ala000ab** kg Acero laminado A 36
Datos técnicos: Coste energético 9.830 MJ; Emisión de CO2 0.510 kg; Código LER 17 04 05; Masa del elemento 1 kg; Volumen 0.000476 m3
