# Antepecho de mampostería

- Propiedad del archivo: CYPE Ingenieros S.A.
- Formato: FIEBDC-3/2016
- Programa: Generador de precios de la construcción. CYPE Ingenieros, S.A.
- Fecha: 06/11/2024
- Ámbito geográfico: Uruguay
- Divisa: UYU
- Costes indirectos: 3 %
- Gastos generales: 13 %
- Beneficio industrial: 6 %
- IVA: 21 %

## F Fachadas y tabiques

### FD Defensas

#### FDA Antepechos

**FDA005** m Antepecho de mampostería.
Antepecho de 1,25 m de altura, de 11 cm de espesor de mampostería de ladrillo cerámico hueco triple, para revestir, 33x16x11 cm, con juntas horizontales y verticales de 10 mm de espesor, recibida con mortero de cemento confeccionado en obra, con 250 kg/m³ de cemento, color gris, dosificación 1:6, suministrado en sacos; revoque en ambas caras con mortero de cemento confeccionado en obra, con 250 kg/m³ de cemento, color gris, dosificación 1:6, suministrado en sacos. Incluso pieza superior de coronación.
Incluye: Limpieza y preparación de la superficie de apoyo. Replanteo de la mampostería a realizar. Preparación del mortero. Asiento de la primera hilada sobre capa de mortero. Colocación y aplomado de miras de referencia. Tendido de hilos entre miras. Colocación de plomos fijos en las aristas. Colocación de las piezas por hiladas a nivel. Replanteo de alineaciones y niveles. Ejecución de encuentros y pilastras. Revoque de paramentos.
Criterio de cómputo de proyecto: Longitud medida a ejes, según documentación gráfica de Proyecto.
Criterio de cómputo de obra: Se medirá, a ejes, la longitud realmente ejecutada según especificaciones de Proyecto.

| Código | Ud | Descripción | Rendimiento | Precio | Importe |
|---|---|---|---|---|---|
| mt04lvc010i | Ud | Ladrillo cerámico hueco triple, para revestir, 33x16x11 cm, densidad 810 kg/m³. (material) | 22.313 | 20.48 | 456.970 |
| mt08aaa010a | m³ | Agua. (material) | 0.029 | 46.22 | 1.340 |
| mt01arg005a | t | Arena de cantera, para mortero preparado en obra. (material) | 0.182 | 604.79 | 110.072 |
| mt08cem000g | kg | Cemento gris en sacos. (material) | 28.178 | 8.86 | 249.657 |
| mt20ahp010j | m | Remate de muro premoldeado de hormigón, con un ángulo de inclinación de 10°, de color blanco, en piezas de 500x200x50 mm, con goterón, para cubrición de muros, y anclaje metálico de acero inoxidable en su cara inferior. (material) | 1.05 | 347.82 | 365.211 |
| mq06hor010 | h | Hormigonera eléctrica con una capacidad de amasado de 160 l. (maquinaria) | 0.078 | 108.89 | 8.493 |
| mo021 | h | Oficial mampostero. (mano de obra) | 1.941 | 377.17 | 732.087 |
| mo078 | h | Medio oficial mampostero. (mano de obra) | 0.97 | 261.88 | 254.024 |
| mo114 | h | Peón mampostero. (mano de obra) | 1.24 | 252.16 | 312.678 |
| % | % | Herramientas | 2 % | 2490.532 | 49.811 |
|  |  | Costes directos |  |  | 2540.343 |

Residuos:
- colocación: mt04lvc010i Ladrillo cerámico hueco triple, para revestir, 33x16x11 cm, densidad 810 kg/m³; factor de residuo 0.021
- colocación: mt01arg005a Arena de cantera, para mortero preparado en obra; factor de residuo 0.00501329
- colocación: mt08cem000g Cemento gris en sacos; factor de residuo 0.0063
- colocación: mt20ahp010j; factor de residuo 0.0084

## Recursos

**mt04lvc010i** Ud Ladrillo cerámico hueco triple, para revestir, 33x16x11 cm, densidad 810 kg/m³
Datos técnicos: Coste energético 15.254 MJ; Emisión de CO2 1.029 kg; Código LER 17 01 02; Masa del elemento 4.4 kg; Volumen 0.00352 m3
Residuos:
- embalaje: re170201 Madera. (componente de residuo); rendimiento 0.017 kg; Código LER 17 02 01; Masa del elemento 1 kg; Volumen 0.000909 m3
- embalaje: re170203 Plástico. (componente de residuo); rendimiento 0.001 kg; Código LER 17 02 03; Masa del elemento 1 kg; Volumen 0.001667 m3

**mt08aaa010a** m³ Agua
Datos técnicos: Coste energético 60.000 MJ; Emisión de CO2 30.000 kg

**mt01arg005a** t Arena de cantera, para mortero preparado en obra
Datos técnicos: Coste energético 75.000 MJ; Emisión de CO2 4.000 kg; Código LER 01 04 08; Masa del elemento 1000 kg; Volumen 0.666667 m3

**mt08cem000g** kg Cemento gris en sacos
Datos técnicos: Coste energético 7.174 MJ; Emisión de CO2 0.904 kg; Código LER 17 01 01; Masa del elemento 1 kg; Volumen 0.000667 m3
Residuos:
- embalaje: re150101 Envases de papel y cartón. (componente de residuo); rendimiento 0.014 kg; Código LER 15 01 01; Masa del elemento 1 kg; Volumen 0.001333 m3
- embalaje: re170201 Madera; rendimiento 0.001 kg
- embalaje: re170203 Plástico; rendimiento 0.003 kg

**mt20ahp010j** m Remate de muro premoldeado de hormigón
Datos técnicos: Coste energético 3.353 MJ; Emisión de CO2 2.711 kg; Código LER 17 01 01; Masa del elemento 18 kg; Volumen 0.012 m3
Residuos:
- embalaje: re170201 Madera; rendimiento 0.015 kg
- embalaje: re170203 Plástico; rendimiento 0.008 kg
