# Partición interior con paneles de sectorización

- Propiedad del archivo: CYPE Ingenieros S.A.
- Formato: FIEBDC-3/2016
- Programa: Generador de precios de la construcción. CYPE Ingenieros, S.A.
- Fecha: 08/04/2024
- Ámbito geográfico: Uruguay
- Divisa: UYU
- Costes indirectos: 3 %
- Gastos generales: 13 %
- Beneficio industrial: 6 %
- IVA: 21 %

## F Fachadas y tabiques

### FI Tabiques ligeros

#### FIM Paneles de sectorización

**FIM010** m² Partición interior con paneles de sectorización.
Partición interior con paneles machihembrados de sectorización de acero galvanizado con aislamiento incorporado, de 100 mm de espesor y 1150 mm de ancho, formados por cara exterior de chapa microgrecada acabado prelacado, con resistencia media a la corrosión y con resistencia baja a los rayos UV, de 0,5 mm de espesor, alma aislante de lana de roca de densidad media 120 kg/m³ y cara interior de chapa microgrecada acabado prelacado, de 0,5 mm de espesor, conductividad térmica 0,37 W/(mK), Euroclase A2-s1, d0 de reacción al fuego, resistencia al fuego EI 120. Incluso accesorios de fijación de los paneles y silicona neutra oxímica para sellado de juntas.
Criterio de valoración económica: El precio no incluye la resolución de encuentros y puntos singulares.
Incluye: Replanteo de los paneles. Colocación y fijación de los paneles. Sellado de juntas.
Criterio de cómputo de proyecto: Superficie medida según documentación gráfica de Proyecto, sin duplicar esquinas ni encuentros, deduciendo los huecos de superficie mayor de 3 m².
Criterio de cómputo de obra: Se medirá la superficie realmente ejecutada según especificaciones de Proyecto, sin duplicar esquinas ni encuentros, deduciendo los huecos de superficie mayor de 3 m².

| Código | Ud | Descripción | Rendimiento | Precio | Importe |
|---|---|---|---|---|---|
| mt12ppa020cii | m² | Panel machihembrado de sectorización de acero galvanizado con aislamiento incorporado, de 100 mm de espesor y 1150 mm de ancho, formado por cara exterior de chapa microgrecada acabado prelacado, con resistencia media a la corrosión y con resistencia baja a los rayos UV, de 0,5 mm de espesor, alma aislante de lana de roca de densidad media 120 kg/m³ y cara interior de chapa microgrecada acabado prelacado, de 0,5 mm de espesor, conductividad térmica 0,37 W/(mK), Euroclase A2-s1, d0 de reacción al fuego, resistencia al fuego EI 120. (material) | 1.05 | 1818.38 | 1909.299 |
| mt12ppa100b | Ud | Kit de accesorios de fijación, para paneles sándwich aislantes, en particiones. (material) | 0.2 | 338.81 | 67.762 |
| mt21qui025a | Ud | Cartucho de 300 ml de silicona neutra oxímica, incolora, Euroclase B-s3, d0 de reacción al fuego, dureza Shore A aproximada de 22, según ISO 868 y recuperación elástica >=90%, según ISO 7389. (material) | 0.1 | 151.59 | 15.159 |
| mo053 | h | Oficial colocador de mamparas y sistemas de placas. (mano de obra) | 0.388 | 373.16 | 144.786 |
| mo100 | h | Medio oficial colocador de mamparas y sistemas de placas. (mano de obra) | 0.388 | 252.15 | 97.834 |
| % | % | Herramientas | 2 % | 2234.840 | 44.697 |
|  |  | Costes directos |  |  | 2279.537 |

Residuos:
- colocación: mt12ppa020cii; factor de residuo 0.0072
- colocación: mt21qui025a; factor de residuo 0.06

## Recursos

**mt12ppa020cii** m² Panel machihembrado de sectorización de acero galvanizado con aislamiento incorporado
Datos técnicos: Coste energético 394.172 MJ; Emisión de CO2 39.342 kg; Código LER 17 04 05; Masa del elemento 20.2 kg; Volumen 0.009619 m3
Residuos:
- embalaje: re170203 Plástico. (componente de residuo); rendimiento 0.032 kg; Código LER 17 02 03; Masa del elemento 1 kg; Volumen 0.001667 m3

**mt21qui025a** Ud Cartucho de 300 ml de silicona neutra oxímica
Datos técnicos: Coste energético 87.088 MJ; Emisión de CO2 3.667 kg; Código LER 17 09 04; Masa del elemento 0.45 kg; Volumen 0.0003 m3
Residuos:
- embalaje: re170203 Plástico; rendimiento 0.1 kg
