# Perfil para junta de partición, de aluminio

- Propiedad del archivo: CYPE Ingenieros S.A.
- Formato: FIEBDC-3/2016
- Programa: Generador de precios de la construcción. CYPE Ingenieros, S.A.
- Fecha: 08/04/2024
- Ámbito geográfico: Uruguay
- Divisa: UYU
- Costes indirectos: 3 %
- Gastos generales: 13 %
- Beneficio industrial: 6 %
- IVA: 21 %

## H Remates y ayudas

### HD Perfiles decorativos

#### HDS Perfiles para juntas entre pisos

**HDS060** m Perfil para junta de partición, de aluminio.
Perfil en L para juntas de partición, de aluminio anodizado, de 10 mm de ancho, 10 mm de altura y 1,6 mm de espesor.
Incluye: Preparación de la superficie soporte. Replanteo. Corte y preparación. Nivelación. Colocación y fijación. Limpieza final.
Criterio de cómputo de proyecto: Longitud medida según documentación gráfica de Proyecto. No se ha incrementado el metraje por roturas y recortes, ya que en la descomposición se ha considerado un 5% más de piezas.
Criterio de cómputo de obra: Se medirá la longitud realmente ejecutada según especificaciones de Proyecto.

| Código | Ud | Descripción | Rendimiento | Precio | Importe |
|---|---|---|---|---|---|
| mt18jpc091ac | m | Perfil en L para juntas de partición, de aluminio anodizado, de 10 mm de ancho, 10 mm de altura y 1,6 mm de espesor. (material) | 1.05 | 201.94 | 212.037 |
| mo023 | h | Oficial colocador de pisos. (mano de obra) | 0.055 | 363.15 | 19.973 |
| % | % | Herramientas | 2 % | 232.010 | 4.640 |
|  |  | Costes directos |  |  | 236.650 |

Residuos:
- colocación: mt18jpc091ac Perfil en L para juntas de partición, de aluminio anodizado, de 10 mm de ancho, 10 mm de altura y 1,6 mm de espesor; factor de residuo 0.048

## Recursos

**mt18jpc091ac** m Perfil en L para juntas de partición, de aluminio anodizado, de 10 mm de ancho, 10 mm de altura y 1,6 mm de espesor
Datos técnicos: Coste energético 33.631 MJ; Emisión de CO2 2.530 kg; Código LER 17 04 02; Masa del elemento 0.29 kg; Volumen 0.000193 m3
Residuos:
- embalaje: re170203 Plástico. (componente de residuo); rendimiento 0.005 kg; Código LER 17 02 03; Masa del elemento 1 kg; Volumen 0.001667 m3
