# Forrado de viga metálica, con mampostería de ladrillo cerámico

- Propiedad del archivo: CYPE Ingenieros S.A.
- Formato: FIEBDC-3/2016
- Programa: Generador de precios de la construcción. CYPE Ingenieros, S.A.
- Fecha: 08/04/2024
- Ámbito geográfico: Uruguay
- Divisa: UYU
- Costes indirectos: 3 %
- Gastos generales: 13 %
- Beneficio industrial: 6 %
- IVA: 21 %

## H Remates y ayudas

### HF Forrados

#### HFE De elementos estructurales

**HFE010** m² Forrado de viga metálica, con mampostería de ladrillo cerámico.
Forrado de viga metálica, por las dos caras del alma, realizado con mampostería de ladrillo cerámico hueco sencillo, para revestir, 33x16x4 cm, con juntas de 10 mm de espesor, recibida con mortero de cemento confeccionado en obra, con 300 kg/m³ de cemento, color blanco, con aditivo plastificante-aireante, dosificación 1:5, suministrado en sacos, acabado con revoque a buena vista con mortero de cemento, confeccionado en obra, con aditivo hidrófugo, dosificación 1:3, armado y reforzado con malla antiálcalis.
Incluye: Preparación del mortero. Colocación de los ladrillos, previamente humedecidos, por hiladas enteras. Repaso de juntas y limpieza. Colocación de la malla. Aplicación del mortero. Acabado superficial. Curado del mortero.
Criterio de cómputo de proyecto: Superficie construida, medida según documentación gráfica de Proyecto.
Criterio de cómputo de obra: Se medirá la superficie realmente ejecutada según especificaciones de Proyecto.

| Código | Ud | Descripción | Rendimiento | Precio | Importe |
|---|---|---|---|---|---|
| mt04lvc010e | Ud | Ladrillo cerámico hueco sencillo, para revestir, 33x16x4 cm, densidad 810 kg/m³. (material) | 18 | 10.93 | 196.740 |
| mt08aaa010a | m³ | Agua. (material) | 0.01 | 46 | 0.460 |
| mt01arg005a | t | Arena de cantera, para mortero preparado en obra. (material) | 0.028 | 602.14 | 16.860 |
| mt08cem041g | kg | Cemento blanco en sacos. (material) | 1.117 | 7.37 | 8.232 |
| mt08adt040 | kg | Aditivo plastificante-aireante para morteros. (material) | 0.022 | 35.57 | 0.783 |
| mt08cem000g | kg | Cemento gris en sacos. (material) | 6.75 | 8.82 | 59.535 |
| mt08adt010 | kg | Aditivo hidrófugo para impermeabilización de morteros u hormigones. (material) | 0.135 | 36.8 | 4.968 |
| mt09var030a | m² | Malla de fibra de vidrio tejida, con impregnación de PVC, de 10x10 mm de luz de malla, antiálcalis, de 115 a 125 g/m² y 500 µm de espesor, para armar revoques tradicionales, revoques y morteros. (material) | 1.05 | 46.49 | 48.815 |
| mq06hor010 | h | Hormigonera eléctrica con una capacidad de amasado de 160 l. (maquinaria) | 0.014 | 107.26 | 1.502 |
| mo020 | h | Oficial mampostero de albañil de construcción. (mano de obra) | 1.109 | 363.15 | 402.733 |
| mo113 | h | Peón de albañil de construcción. (mano de obra) | 1.063 | 242.79 | 258.086 |
| % | % | Herramientas | 2 % | 998.714 | 19.974 |
|  |  | Costes directos |  |  | 1018.688 |

Residuos:
- colocación: mt04lvc010e Ladrillo cerámico hueco sencillo, para revestir, 33x16x4 cm, densidad 810 kg/m³; factor de residuo 0.0357
- colocación: mt01arg005a Arena de cantera, para mortero preparado en obra; factor de residuo 0.00501329
- colocación: mt08cem041g Cemento blanco en sacos; factor de residuo 0.0063
- colocación: mt08adt040 Aditivo plastificante-aireante para morteros; factor de residuo 0.055
- colocación: mt08cem000g Cemento gris en sacos; factor de residuo 0.0063
- colocación: mt08adt010 Aditivo hidrófugo para impermeabilización de morteros u hormigones; factor de residuo 0.055
- colocación: mt09var030a; factor de residuo 0.055

## Recursos

**mt04lvc010e** Ud Ladrillo cerámico hueco sencillo, para revestir, 33x16x4 cm, densidad 810 kg/m³
Datos técnicos: Coste energético 6.508 MJ; Emisión de CO2 0.365 kg; Código LER 17 01 02; Masa del elemento 1.6 kg; Volumen 0.00128 m3
Residuos:
- embalaje: re170201 Madera. (componente de residuo); rendimiento 0.013 kg; Código LER 17 02 01; Masa del elemento 1 kg; Volumen 0.000909 m3
- embalaje: re170203 Plástico. (componente de residuo); rendimiento 0.001 kg; Código LER 17 02 03; Masa del elemento 1 kg; Volumen 0.001667 m3

**mt08aaa010a** m³ Agua
Datos técnicos: Coste energético 60.000 MJ; Emisión de CO2 30.000 kg

**mt01arg005a** t Arena de cantera, para mortero preparado en obra
Datos técnicos: Coste energético 75.000 MJ; Emisión de CO2 4.000 kg; Código LER 01 04 08; Masa del elemento 1000 kg; Volumen 0.666667 m3

**mt08cem041g** kg Cemento blanco en sacos
Datos técnicos: Coste energético 7.174 MJ; Emisión de CO2 0.904 kg; Código LER 17 01 01; Masa del elemento 1 kg; Volumen 0.000667 m3
Residuos:
- embalaje: re150101 Envases de papel y cartón. (componente de residuo); rendimiento 0.014 kg; Código LER 15 01 01; Masa del elemento 1 kg; Volumen 0.001333 m3
- embalaje: re170201 Madera; rendimiento 0.001 kg
- embalaje: re170203 Plástico; rendimiento 0.003 kg

**mt08adt040** kg Aditivo plastificante-aireante para morteros
Datos técnicos: Coste energético 36.010 MJ; Emisión de CO2 2.034 kg; Código LER 17 09 04; Masa del elemento 1 kg; Volumen 0.000667 m3
Residuos:
- embalaje: re170203 Plástico; rendimiento 0.032 kg

**mt08cem000g** kg Cemento gris en sacos
Datos técnicos: Coste energético 7.174 MJ; Emisión de CO2 0.904 kg; Código LER 17 01 01; Masa del elemento 1 kg; Volumen 0.000667 m3
Residuos:
- embalaje: re150101 Envases de papel y cartón; rendimiento 0.014 kg
- embalaje: re170201 Madera; rendimiento 0.001 kg
- embalaje: re170203 Plástico; rendimiento 0.003 kg

**mt08adt010** kg Aditivo hidrófugo para impermeabilización de morteros u hormigones
Datos técnicos: Coste energético 71.130 MJ; Emisión de CO2 2.824 kg; Código LER 17 09 04; Masa del elemento 1 kg; Volumen 0.000667 m3
Residuos:
- embalaje: re170203 Plástico; rendimiento 0.032 kg

**mt09var030a** m² Malla de fibra de vidrio tejida
Datos técnicos: Coste energético 10.710 MJ; Emisión de CO2 0.527 kg; Código LER 17 02 03; Masa del elemento 0.12 kg; Volumen 0.0002 m3
Residuos:
- embalaje: re170203 Plástico; rendimiento 0.024 kg
