# Ramal a 45° para línea frigorífica, para sistema con recuperación de calor

- Propiedad del archivo: CYPE Ingenieros S.A.
- Formato: FIEBDC-3/2016
- Programa: Generador de precios de la construcción. CYPE Ingenieros, S.A.
- Fecha: 08/04/2024
- Ámbito geográfico: Uruguay
- Divisa: UYU
- Costes indirectos: 3 %
- Gastos generales: 13 %
- Beneficio industrial: 6 %
- IVA: 21 %

## I Instalaciones

### IB Sistemas de climatización

#### IBL Sistema VRF (Mitsubishi Electric)

**IBL681** Ud Ramal a 45° para línea frigorífica, para sistema con recuperación de calor.
Kit de ramal a 45° de línea frigorífica para conectar el controlador BC principal con los controladores BC secundarios, de 2 salidas, gama City Multi, modelo CMY-R203S-G "MITSUBISHI ELECTRIC", capacidad frigorífica nominal aguas abajo superior a 69 kW e inferior o igual a 73 kW.
Incluye: Conexionado.
Criterio de cómputo de proyecto: Número de unidades previstas, según documentación gráfica de Proyecto.
Criterio de cómputo de obra: Se medirá el número de unidades realmente ejecutadas según especificaciones de Proyecto.

| Código | Ud | Descripción | Rendimiento | Precio | Importe |
|---|---|---|---|---|---|
| mt42mee602c | Ud | Kit de ramal a 45° de línea frigorífica para conectar el controlador BC principal con los controladores BC secundarios, de 2 salidas, gama City Multi, modelo CMY-R203S-G "MITSUBISHI ELECTRIC", capacidad frigorífica nominal aguas abajo superior a 69 kW e inferior o igual a 73 kW. (material) | 1 | 18617.36 | 18617.360 |
| mo005 | h | Oficial instalador de climatización. (mano de obra) | 0.055 | 373.16 | 20.524 |
| mo104 | h | Medio oficial instalador de climatización. (mano de obra) | 0.055 | 251.66 | 13.841 |
| % | % | Herramientas | 2 % | 18651.725 | 373.035 |
|  |  | Costes directos |  |  | 19024.760 |
