# Ramal a 45° para línea frigorífica, para sistema con recuperación de calor

- Propiedad del archivo: CYPE Ingenieros S.A.
- Formato: FIEBDC-3/2016
- Programa: Generador de precios de la construcción. CYPE Ingenieros, S.A.
- Fecha: 08/04/2024
- Ámbito geográfico: Uruguay
- Divisa: UYU
- Costes indirectos: 3 %
- Gastos generales: 13 %
- Beneficio industrial: 6 %
- IVA: 21 %

## I Instalaciones

### IB Sistemas de climatización

#### IBL Sistema VRF (Mitsubishi Electric)

**IBL681** Ud Ramal a 45° para línea frigorífica, para sistema con recuperación de calor.
Reducción para conectar la unidad exterior con el controlador BC tipo JA/JA1, gama City Multi, modelo CMY-R302S-G "MITSUBISHI ELECTRIC", capacidad frigorífica nominal aguas abajo superior a 22,4 kW e inferior o igual a 101 kW.
Incluye: Conexionado.
Criterio de cómputo de proyecto: Número de unidades previstas, según documentación gráfica de Proyecto.
Criterio de cómputo de obra: Se medirá el número de unidades realmente ejecutadas según especificaciones de Proyecto.

| Código | Ud | Descripción | Rendimiento | Precio | Importe |
|---|---|---|---|---|---|
| mt42mee603e | Ud | Reducción para conectar la unidad exterior con el controlador BC tipo JA/JA1, gama City Multi, modelo CMY-R302S-G "MITSUBISHI ELECTRIC", capacidad frigorífica nominal aguas abajo superior a 22,4 kW e inferior o igual a 101 kW. (material) | 1 | 7970.56 | 7970.560 |
| mo005 | h | Oficial instalador de climatización. (mano de obra) | 0.055 | 373.16 | 20.524 |
| mo104 | h | Medio oficial instalador de climatización. (mano de obra) | 0.055 | 251.66 | 13.841 |
| % | % | Herramientas | 2 % | 8004.925 | 160.099 |
|  |  | Costes directos |  |  | 8165.024 |
