# Minicentral térmica para la regulación de una instalación de piso radiante y radiadores

- Propiedad del archivo: CYPE Ingenieros S.A.
- Formato: FIEBDC-3/2016
- Programa: Generador de precios de la construcción. CYPE Ingenieros, S.A.
- Fecha: 08/04/2024
- Ámbito geográfico: Uruguay
- Divisa: UYU
- Costes indirectos: 3 %
- Gastos generales: 13 %
- Beneficio industrial: 6 %
- IVA: 21 %

## I Instalaciones

### IC Calefacción, refrigeración, climatización y agua caliente sanitaria

#### ICE Emisores por agua para calefacción y refrigeración

**ICE105** Ud Minicentral térmica para la regulación de una instalación de piso radiante y radiadores.
Mini central térmica para la regulación de una instalación de piso radiante de 2 circuitos y 2 circuitos de radiadores, compuesta de gabinete metálico con pies regulables, soportes y puerta en color blanco con cerradura, válvula de 3 vías con cabezal termostático, bomba de circulación electrónica Magna 25-100, bomba para radiadores, electrónica, Grundfos Alpha 25-60, detentor micrométrico, válvula de retención, válvulas de corte, grupo de purgado, termómetros, colectores para circuitos de alta temperatura, termostato de seguridad electrónico, cableado eléctrico, separador de microburbujas. Totalmente montada, conexionada y probada.
Incluye: Conexión al sistema de control de temperatura.
Criterio de cómputo de proyecto: Número de unidades previstas, según documentación gráfica de Proyecto.
Criterio de cómputo de obra: Se medirá el número de unidades realmente ejecutadas según especificaciones de Proyecto.

| Código | Ud | Descripción | Rendimiento | Precio | Importe |
|---|---|---|---|---|---|
| mt38rdz110baa | Ud | Mini central térmica para la regulación de una instalación de piso radiante de 2 circuitos y 2 circuitos de radiadores, compuesta de gabinete metálico con pies regulables, soportes y puerta en color blanco con cerradura, válvula de 3 vías con cabezal termostático, bomba de circulación electrónica Magna 25-100, bomba para radiadores, electrónica, Grundfos Alpha 25-60, detentor micrométrico, válvula de retención, válvulas de corte, grupo de purgado, termómetros, colectores para circuitos de alta temperatura, termostato de seguridad electrónico, cableado eléctrico, separador de microburbujas. (material) | 1 | 144169.6 | 144169.600 |
| mo004 | h | Oficial calefaccionista. (mano de obra) | 0.776 | 373.16 | 289.572 |
| mo103 | h | Medio oficial calefaccionista. (mano de obra) | 0.776 | 251.66 | 195.288 |
| % | % | Herramientas | 2 % | 144654.460 | 2893.089 |
|  |  | Costes directos |  |  | 147547.549 |

## Recursos

**mt38rdz110baa** Ud Mini central térmica para la regulación de una instalación de piso radiante de 2 circuitos y 2 circuitos de radiadores
Datos técnicos: Coste energético 1.157 MJ; Emisión de CO2 1.822 kg
Residuos:
- embalaje: re150101 Envases de papel y cartón. (componente de residuo); rendimiento 2.143 kg; Código LER 15 01 01; Masa del elemento 1 kg; Volumen 0.001333 m3
