# Radiador

- Propiedad del archivo: CYPE Ingenieros S.A.
- Formato: FIEBDC-3/2016
- Programa: Generador de precios de la construcción. CYPE Ingenieros, S.A.
- Fecha: 06/11/2025
- Ámbito geográfico: Uruguay
- Divisa: UYU
- Costes indirectos: 3 %
- Gastos generales: 13 %
- Beneficio industrial: 6 %
- IVA: 21 %

## I Instalaciones

### IC Calefacción, refrigeración, climatización y agua caliente sanitaria

#### ICE Emisores por agua para calefacción y refrigeración

**ICE040** Ud Radiador.
Radiador de aluminio inyectado, emisión calorífica 448,2 kcal/h, para una diferencia media de temperatura de 50°C entre el radiador y el ambiente, compuesto de 6 elementos, de 425 mm de altura, con frontal plano, en instalación de calefacción centralizada por agua, con sistema bitubo. Incluso llave de paso termostática, detentor, purgador automático, tapones, reducciones, juntas, anclajes, soportes, racores de conexión a la red de distribución, plafones y todos aquellos accesorios necesarios para su correcto funcionamiento. Totalmente montado, conexionado y probado.
Incluye: Replanteo mediante plantilla. Fijación en paramento mediante elementos de anclaje. Situación y fijación de las unidades. Montaje de accesorios. Conexionado con la red de conducción de agua.
Criterio de cómputo de proyecto: Número de unidades previstas, según documentación gráfica de Proyecto.
Criterio de cómputo de obra: Se medirá el número de unidades realmente ejecutadas según especificaciones de Proyecto.

| Código | Ud | Descripción | Rendimiento | Precio | Importe |
|---|---|---|---|---|---|
| mt38emi010af | Ud | Elemento para radiador de aluminio inyectado en instalaciones de agua caliente hasta 6 bar y 110°C, de 425 mm de altura, con frontal plano y emisión calorífica 74,7 kcal/h para una diferencia media de temperatura de 50°C entre el radiador y el ambiente. (material) | 6 | 698.46 | 4190.760 |
| mt38emi011a | Ud | Kit para montaje de radiador de aluminio inyectado, compuesto por tapones y reducciones, pintados y cincados con rosca a derecha o izquierda, juntas, soportes, purgador automático, spray de pintura para retoques y demás accesorios necesarios. (material) | 1 | 820.84 | 820.840 |
| mt38emi013 | Ud | Kit para conexión de radiador de aluminio inyectado a la tubería de distribución, compuesto por llave de paso termostática, detentor, enlaces y demás accesorios necesarios. (material) | 1 | 1540.19 | 1540.190 |
| mo004 | h | Oficial calefaccionista. (mano de obra) | 0.508 | 404.6 | 205.537 |
| mo103 | h | Medio oficial calefaccionista. (mano de obra) | 0.508 | 272.84 | 138.603 |
| % | % | Herramientas | 2 % | 6895.930 | 137.919 |
|  |  | Costes directos |  |  | 7033.849 |

## Recursos

**mt38emi010af** Ud Elemento para radiador de aluminio inyectado en instalaciones de agua caliente hasta 6 bar y 110°C
Datos técnicos: Coste energético 116.467 MJ; Emisión de CO2 8.631 kg
Residuos:
- embalaje: re150101 Envases de papel y cartón. (componente de residuo); rendimiento 0.072 kg; Código LER 15 01 01; Masa del elemento 1 kg; Volumen 0.001333 m3

**mt38emi011a** Ud Kit para montaje de radiador de aluminio inyectado
Datos técnicos: Coste energético 22.429 MJ; Emisión de CO2 1.709 kg
Residuos:
- embalaje: re150101 Envases de papel y cartón; rendimiento 0.072 kg

**mt38emi013** Ud Kit para conexión de radiador de aluminio inyectado a la tubería de distribución
Datos técnicos: Coste energético 66.805 MJ; Emisión de CO2 4.545 kg
Residuos:
- embalaje: re150101 Envases de papel y cartón; rendimiento 0.072 kg
