# Hogar

- Propiedad del archivo: CYPE Ingenieros S.A.
- Formato: FIEBDC-3/2016
- Programa: Generador de precios de la construcción. CYPE Ingenieros, S.A.
- Fecha: 08/04/2024
- Ámbito geográfico: Uruguay
- Divisa: UYU
- Costes indirectos: 3 %
- Gastos generales: 13 %
- Beneficio industrial: 6 %
- IVA: 21 %

## I Instalaciones

### IC Calefacción, refrigeración, climatización y agua caliente sanitaria

#### ICH Chimeneas, hogares, cocinas, cassettes insertables y estufas

**ICH020** Ud Hogar.
Hogar abierto a leña, de carga frontal, potencia 9 kW (7.717 kcal/h), color negro, de fundición, con cajón recoge cenizas y sistema de regulación de salida de humos. Incluso accesorios de conexión al conducto de evacuación de los productos de la combustión, sin incluir este conducto. Totalmente montado y conexionado.
Incluye: Replanteo del hogar. Presentación de los elementos. Montaje del hogar y sus accesorios. Conexión al conducto de evacuación.
Criterio de cómputo de proyecto: Número de unidades previstas, según documentación gráfica de Proyecto.
Criterio de cómputo de obra: Se medirá el número de unidades realmente ejecutadas según especificaciones de Proyecto.

| Código | Ud | Descripción | Rendimiento | Precio | Importe |
|---|---|---|---|---|---|
| mt38chf020a | Ud | Hogar abierto a leña, de carga frontal, potencia 9 kW (7.717 kcal/h), color negro, de fundición, con cajón recoge cenizas y sistema de regulación de salida de humos. (material) | 1 | 38689.19 | 38689.190 |
| mt38www010 | Ud | Material auxiliar para instalaciones de calefacción. (material) | 1 | 97.74 | 97.740 |
| mo004 | h | Oficial calefaccionista. (mano de obra) | 0.554 | 373.16 | 206.731 |
| mo103 | h | Medio oficial calefaccionista. (mano de obra) | 0.554 | 251.66 | 139.420 |
| % | % | Herramientas | 2 % | 39133.081 | 782.662 |
|  |  | Costes directos |  |  | 39915.743 |
