# Unidad autónoma aire-aire compacta de techo (roof-top) con intercambiador de calor a gas

- Propiedad del archivo: CYPE Ingenieros S.A.
- Formato: FIEBDC-3/2016
- Programa: Generador de precios de la construcción. CYPE Ingenieros, S.A.
- Fecha: 08/04/2024
- Ámbito geográfico: Uruguay
- Divisa: UYU
- Costes indirectos: 3 %
- Gastos generales: 13 %
- Beneficio industrial: 6 %
- IVA: 21 %

## I Instalaciones

### IC Calefacción, refrigeración, climatización y agua caliente sanitaria

#### ICK Unidades centralizadas de climatización a gas

**ICK010** Ud Unidad autónoma aire-aire compacta de techo (roof-top) con intercambiador de calor a gas.
Equipo autónomo aire-aire compacto de techo (roof-top) con intercambiador de calor a gas natural, potencia calorífica nominal 59,2 kW, rendimiento nominal 90,4%, potencia calorífica nominal útil 53,5 kW, potencia frigorífica total nominal 35,5 kW (temperatura de bulbo seco en el interior 27°C, temperatura de bulbo seco en el exterior 35°C), potencia frigorífica sensible nominal 23,8 kW (temperatura de bulbo seco en el interior 27°C, temperatura de bulbo seco en el exterior 35°C), presión estática disponible nominal 250 Pa, caudal de aire nominal 5850 m³/h, dimensiones 2750x1700x1180 mm, alimentación eléctrica trifásica a 400 V, peso 770 kg, rango de funcionamiento desde -25°C hasta +45°C, compuesto por sección frigorífica con compresores scroll y gas refrigerante R-407C, intercambiadores de tipo tubular independientes y ventiladores axiales de funcionamiento independiente y baja velocidad, sección de calefacción con quemadores atmosféricos multigás con intercambiador de calor de acero inoxidable AISI 430 y ventilador centrífugo de extracción de humos, encendido electrónico, control de llama por ionización y termostato de seguridad, sección de tratamiento de aire con mezcla de aire exterior y de retorno, filtros de celdas G4 y batería de evaporación, y grupo de ventilación de salida con doble ventilador centrífugo de doble aspiración conectado a motor eléctrico montado sobre guía deslizante, puerta de inspección y panel de control remoto electrónico, sin incluir el conducto para evacuación de los productos de la combustión. Totalmente montada, conexionada y puesta en marcha por la empresa instaladora para la comprobación de su correcto funcionamiento.
Incluye: Replanteo de la unidad. Colocación y fijación de la unidad y sus accesorios. Conexionado con las redes de conducción de agua, de gas, eléctrica y de recogida de condensados. Puesta en marcha.
Criterio de cómputo de proyecto: Número de unidades previstas, según documentación gráfica de Proyecto.
Criterio de cómputo de obra: Se medirá el número de unidades realmente ejecutadas según especificaciones de Proyecto.

| Código | Ud | Descripción | Rendimiento | Precio | Importe |
|---|---|---|---|---|---|
| mt42tnc010b | Ud | Equipo autónomo aire-aire compacto de techo (roof-top) con intercambiador de calor a gas natural, potencia calorífica nominal 59,2 kW, rendimiento nominal 90,4%, potencia calorífica nominal útil 53,5 kW, potencia frigorífica total nominal 35,5 kW (temperatura de bulbo seco en el interior 27°C, temperatura de bulbo seco en el exterior 35°C), potencia frigorífica sensible nominal 23,8 kW (temperatura de bulbo seco en el interior 27°C, temperatura de bulbo seco en el exterior 35°C), presión estática disponible nominal 250 Pa, caudal de aire nominal 5850 m³/h, dimensiones 2750x1700x1180 mm, alimentación eléctrica trifásica a 400 V, peso 770 kg, rango de funcionamiento desde -25°C hasta +45°C, compuesto por sección frigorífica con compresores scroll y gas refrigerante R-407C, intercambiadores de tipo tubular independientes y ventiladores axiales de funcionamiento independiente y baja velocidad, sección de calefacción con quemadores atmosféricos multigás con intercambiador de calor de acero inoxidable AISI 430 y ventilador centrífugo de extracción de humos, encendido electrónico, control de llama por ionización y termostato de seguridad, sección de tratamiento de aire con mezcla de aire exterior y de retorno, filtros de celdas G4 y batería de evaporación, y grupo de ventilación de salida con doble ventilador centrífugo de doble aspiración conectado a motor eléctrico montado sobre guía deslizante, puerta de inspección y panel de control remoto electrónico. (material) | 1 | 1242272.15 | 1242272.150 |
| mo005 | h | Oficial instalador de climatización. (mano de obra) | 2.111 | 373.16 | 787.741 |
| mo104 | h | Medio oficial instalador de climatización. (mano de obra) | 2.111 | 251.66 | 531.254 |
| % | % | Herramientas | 2 % | 1243591.145 | 24871.823 |
|  |  | Costes directos |  |  | 1268462.968 |
