# Centralización de medidores

- Propiedad del archivo: CYPE Ingenieros S.A.
- Formato: FIEBDC-3/2016
- Programa: Generador de precios de la construcción. CYPE Ingenieros, S.A.
- Fecha: 06/11/2024
- Ámbito geográfico: Uruguay
- Divisa: UYU
- Costes indirectos: 3 %
- Gastos generales: 13 %
- Beneficio industrial: 6 %
- IVA: 21 %

## I Instalaciones

### IE Eléctricas

#### IEG Centralización de medidores

**IEG010** Ud Centralización de medidores.
Suministro e instalación de centralización de medidores sobre paramento vertical, en cuarto de medidores, compuesta por: unidad funcional de interruptor general de maniobra de 160 A; unidad funcional de embarrado general de la concentración formada por 1 módulo; unidad funcional de fusibles de seguridad formada por 1 módulo; unidad funcional de medida formada por 1 módulo de medidores monofásicos y 1 módulo de medidores trifásicos y módulo de servicios generales con seccionamiento; unidad funcional de mando que contiene los dispositivos de mando para el cambio de tarifa de cada suministro; unidad funcional de embarrado de protección, bornes de salida y conexión a tierra formada por 1 módulo. Incluso conexiones de la línea repartidora y de las ramales a 45° individuales a sus correspondientes bornes y embarrados, cableado y cuantos accesorios sean necesarios para su correcta instalación. Totalmente montada, conexionada y probada.
Incluye: Replanteo del conjunto prefabricado. Colocación y nivelación del conjunto prefabricado. Fijación de módulos al conjunto prefabricado. Conexionado.
Criterio de cómputo de proyecto: Número de unidades previstas, según documentación gráfica de Proyecto.
Criterio de cómputo de obra: Se medirá el número de unidades realmente ejecutadas según especificaciones de Proyecto.

| Código | Ud | Descripción | Rendimiento | Precio | Importe |
|---|---|---|---|---|---|
| mt35con050a | Ud | Módulo de interruptor general de maniobra de 160 A (III+N), homologado por la empresa suministradora. Incluso cableado y accesorios para formar parte de la centralización de medidores. (material) | 1 | 8072.84 | 8072.840 |
| mt35con080 | Ud | Módulo de embarrado general, homologado por la empresa suministradora. Incluso pletinas de cobre, cortacircuitos, cableado y accesorios para formar parte de la centralización de medidores. (material) | 1 | 6329.09 | 6329.090 |
| mt35con070 | Ud | Módulo de fusibles de seguridad, homologado por la empresa suministradora. Incluso fusibles, cableado y accesorios para formar parte de la centralización de medidores. (material) | 1 | 4215.81 | 4215.810 |
| mt35con040b | Ud | Módulo de servicios generales con módulo de fraccionamiento y seccionamiento, homologado por la empresa suministradora. Incluso cableado y accesorios para formar parte de la centralización de medidores. (material) | 1 | 6422.22 | 6422.220 |
| mt35con010a | Ud | Módulo para ubicación de tres medidores monofásicos, homologado por la empresa suministradora. Incluso cableado y accesorios para formar parte de la centralización de medidores. (material) | 1 | 3659.43 | 3659.430 |
| mt35con010b | Ud | Módulo para ubicación de tres medidores trifásicos, homologado por la empresa suministradora. Incluso cableado y accesorios para formar parte de la centralización de medidores. (material) | 1 | 4485.05 | 4485.050 |
| mt35con020 | Ud | Módulo de reloj conmutador para doble tarifa, homologado por la empresa suministradora. Incluso cableado y accesorios para formar parte de la centralización de medidores. (material) | 1 | 3551.98 | 3551.980 |
| mt35con060 | Ud | Módulo de bornes de salida y puesta a tierra, homologado por la empresa suministradora. Incluso carril, bornes, cableado y accesorios para formar parte de la centralización de medidores. (material) | 1 | 4843.82 | 4843.820 |
| mt35www010 | Ud | Material auxiliar para instalaciones eléctricas. (material) | 1 | 88.35 | 88.350 |
| mo003 | h | Oficial electricista. (mano de obra) | 3.493 | 387.56 | 1353.747 |
| mo102 | h | Medio oficial electricista. (mano de obra) | 3.493 | 261.38 | 913.000 |
| % | % | Herramientas | 2 % | 43935.337 | 878.707 |
|  |  | Costes directos |  |  | 44814.044 |

## Recursos

**mt35con050a** Ud Módulo de interruptor general de maniobra de 160 A (III+N)
Datos técnicos: Coste energético 0.020 MJ; Emisión de CO2 0.031 kg
Residuos:
- embalaje: re150101 Envases de papel y cartón. (componente de residuo); rendimiento 0.037 kg; Código LER 15 01 01; Masa del elemento 1 kg; Volumen 0.001333 m3

**mt35con080** Ud Módulo de embarrado general
Datos técnicos: Coste energético 0.019 MJ; Emisión de CO2 0.030 kg
Residuos:
- embalaje: re150101 Envases de papel y cartón; rendimiento 0.036 kg

**mt35con070** Ud Módulo de fusibles de seguridad
Datos técnicos: Coste energético 0.019 MJ; Emisión de CO2 0.029 kg
Residuos:
- embalaje: re150101 Envases de papel y cartón; rendimiento 0.034 kg

**mt35con040b** Ud Módulo de servicios generales con módulo de fraccionamiento y seccionamiento
Datos técnicos: Coste energético 0.019 MJ; Emisión de CO2 0.030 kg
Residuos:
- embalaje: re150101 Envases de papel y cartón; rendimiento 0.036 kg

**mt35con010a** Ud Módulo para ubicación de tres medidores monofásicos
Datos técnicos: Coste energético 0.018 MJ; Emisión de CO2 0.029 kg
Residuos:
- embalaje: re150101 Envases de papel y cartón; rendimiento 0.034 kg

**mt35con010b** Ud Módulo para ubicación de tres medidores trifásicos
Datos técnicos: Coste energético 0.019 MJ; Emisión de CO2 0.029 kg
Residuos:
- embalaje: re150101 Envases de papel y cartón; rendimiento 0.034 kg

**mt35con020** Ud Módulo de reloj conmutador para doble tarifa
Datos técnicos: Coste energético 0.018 MJ; Emisión de CO2 0.029 kg
Residuos:
- embalaje: re150101 Envases de papel y cartón; rendimiento 0.034 kg

**mt35con060** Ud Módulo de bornes de salida y puesta a tierra
Datos técnicos: Coste energético 0.019 MJ; Emisión de CO2 0.030 kg
Residuos:
- embalaje: re150101 Envases de papel y cartón; rendimiento 0.035 kg
