# Cámara de inspección de paso

- Propiedad del archivo: CYPE Ingenieros S.A.
- Formato: FIEBDC-3/2016
- Programa: Generador de precios de la construcción. CYPE Ingenieros, S.A.
- Fecha: 06/11/2024
- Ámbito geográfico: Uruguay
- Divisa: UYU
- Costes indirectos: 3 %
- Gastos generales: 13 %
- Beneficio industrial: 6 %
- IVA: 21 %

## I Instalaciones

### IF Plomería

#### IFB Tubos de alimentación

**IFB020** Ud Cámara de inspección de paso.
Cámara de inspección de paso prefabricada, de polipropileno, de sección rectangular de 51x37 cm en la base y 30 cm de altura, con tapa de 38x25 cm y llave de paso de compuerta de latón fundido, sobre solera de hormigón masivo H-20, clase de exposición ambiental A1, tamaño máximo del agregado 19,0 mm, consistencia muy plástica de 15 cm de espesor. Incluso conexiones de conducciones y remates.
Criterio de valoración económica: El precio no incluye la excavación ni el relleno del trasdós.
Incluye: Replanteo. Eliminación de las tierras sueltas del fondo de la excavación. Vertido y compactación del hormigón en formación de solera. Colocación de la cámara de inspección prefabricada. Formación de agujeros para el paso de los tubos. Colocación y conexión de la llave de paso. Colocación de la tapa y los accesorios.
Criterio de cómputo de proyecto: Número de unidades previstas, según documentación gráfica de Proyecto.
Criterio de cómputo de obra: Se medirá el número de unidades realmente ejecutadas según especificaciones de Proyecto.

| Código | Ud | Descripción | Rendimiento | Precio | Importe |
|---|---|---|---|---|---|
| mt10hmf080Fe | m³ | Hormigón masivo H-20, clase de exposición ambiental A1, tamaño máximo del agregado 19 mm, consistencia muy plástica, premezclado, según CIRSOC 201 2005. (material) | 0.043 | 7118.23 | 306.084 |
| mt37aar020g | Ud | Cámara de inspección de polipropileno, de sección rectangular, de 51x37 cm en la base y 30 cm de altura, con tapa de color verde de 38x25 cm. (material) | 1 | 862.65 | 862.650 |
| mt37svc010a | Ud | Válvula de compuerta de latón fundido, para roscar, de 1/2". (material) | 1 | 174.44 | 174.440 |
| mt37www010 | Ud | Material auxiliar para instalaciones de plomería. (material) | 1 | 49.27 | 49.270 |
| mo020 | h | Oficial mampostero de albañil de construcción. (mano de obra) | 0.676 | 377.17 | 254.967 |
| mo113 | h | Peón de albañil de construcción. (mano de obra) | 0.496 | 252.16 | 125.071 |
| mo008 | h | Oficial plomero. (mano de obra) | 0.111 | 387.56 | 43.019 |
| mo107 | h | Medio oficial plomero. (mano de obra) | 0.111 | 261.38 | 29.013 |
| % | % | Herramientas | 2 % | 1844.514 | 36.890 |
|  |  | Costes directos |  |  | 1881.404 |

## Recursos

**mt10hmf080Fe** m³ Hormigón masivo H-20
Datos técnicos: Coste energético 1840.000 MJ; Emisión de CO2 230.000 kg; Código LER 17 01 01; Masa del elemento 2300 kg; Volumen 1.533333 m3

**mt37svc010a** Ud Válvula de compuerta de latón fundido, para roscar, de 1/2"
Datos técnicos: Coste energético 404.149 MJ; Emisión de CO2 27.201 kg
Residuos:
- embalaje: re150101 Envases de papel y cartón. (componente de residuo); rendimiento 0.072 kg; Código LER 15 01 01; Masa del elemento 1 kg; Volumen 0.001333 m3
