# Tanque de gases licuados del petróleo (GLP), subterráneo

- Propiedad del archivo: CYPE Ingenieros S.A.
- Formato: FIEBDC-3/2016
- Programa: Generador de precios de la construcción. CYPE Ingenieros, S.A.
- Fecha: 08/04/2024
- Ámbito geográfico: Uruguay
- Divisa: UYU
- Costes indirectos: 3 %
- Gastos generales: 13 %
- Beneficio industrial: 6 %
- IVA: 21 %

## I Instalaciones

### IG Gases combustibles

#### IGD Tanques

**IGD110** Ud Tanque de gases licuados del petróleo (GLP), subterráneo.
Tanque homologado de gases licuados del petróleo (GLP), enterrado, de chapa de acero, de 2200 mm de diámetro y 16390 mm de longitud, con una capacidad de 59400 litros. Incluso cámara de inspección de acero inoxidable con tapa, boca de inspección, indicador de nivel, tubo buzo para toma de gas en fase líquida, valvulería, manómetro, tapón de drenaje, accesorios de conexión, borne de toma de tierra y zuncho.
Criterio de valoración económica: El precio no incluye la obra civil, la toma de tierra ni el equipo de protección catódica.
Incluye: Replanteo. Introducción del tanque en el foso. Sujeción del tanque a los apoyos. Colocación del zuncho. Montaje, conexionado y comprobación de su correcto funcionamiento.
Criterio de cómputo de proyecto: Número de unidades previstas, según documentación gráfica de Proyecto.
Criterio de cómputo de obra: Se medirá el número de unidades realmente ejecutadas según especificaciones de Proyecto.

| Código | Ud | Descripción | Rendimiento | Precio | Importe |
|---|---|---|---|---|---|
| mt43dep020aqib | Ud | Tanque homologado de gases licuados del petróleo (GLP), enterrado, de chapa de acero, de 2200 mm de diámetro y 16390 mm de longitud, con una capacidad de 59400 litros. Tratamiento exterior: granallado SA 2 1/2, imprimación antioxidante y acabado con esmalte de poliuretano color negro. Incluso cámara de inspección de acero inoxidable con tapa, boca de inspección, boca para la carga, indicador de nivel magnético, tubo buzo para toma de gas en fase líquida, valvulería, manómetro, tapón de drenaje, accesorios de conexión, borne de toma de tierra y elementos de protección según normativa. (material) | 1 | 1556694.19 | 1556694.190 |
| mt43dep060w | Ud | Zuncho formado por placas de anclaje, tensores, grilletes, cable de acero y protección de yute alquitranado, para tanque de gases licuados del petróleo (GLP), enterrado. (material) | 1 | 7782.24 | 7782.240 |
| mq07gte010c | h | Grúa autopropulsada de brazo telescópico con una capacidad de elevación de 30 t y 27 m de altura máxima de trabajo. (maquinaria) | 1.5 | 2332.98 | 3499.470 |
| mo010 | h | Oficial instalador gasista. (mano de obra) | 47.684 | 373.16 | 17793.761 |
| mo109 | h | Medio oficial instalador gasista. (mano de obra) | 47.684 | 251.66 | 12000.155 |
| % | % | Herramientas | 2 % | 1597769.816 | 31955.396 |
|  |  | Costes directos |  |  | 1629725.212 |
