# Aplique circular con lámpara LED

- Propiedad del archivo: CYPE Ingenieros S.A.
- Formato: FIEBDC-3/2016
- Programa: Generador de precios de la construcción. CYPE Ingenieros, S.A.
- Fecha: 08/04/2024
- Ámbito geográfico: Uruguay
- Divisa: UYU
- Costes indirectos: 3 %
- Gastos generales: 13 %
- Beneficio industrial: 6 %
- IVA: 21 %

## I Instalaciones

### II Iluminación

#### III Interior

**III161** Ud Aplique circular con lámpara LED.
Aplique, de 180 mm de diámetro y 47 mm de altura, de 0,8 W, alimentación a 220/240 V y 50-60 Hz, con lámpara LED no reemplazable, temperatura de color 3000 K, con cuerpo de aluminio y acero acabado lacado color negro, y difusor de policarbonato opal, índice de deslumbramiento unificado menor de 19, índice de reproducción cromática mayor de 80, flujo luminoso 45 lúmenes, grado de protección IP20. Instalación en superficie.
Incluye: Replanteo. Montaje, conexionado y comprobación de su correcto funcionamiento.
Criterio de cómputo de proyecto: Número de unidades previstas, según documentación gráfica de Proyecto.
Criterio de cómputo de obra: Se medirá el número de unidades realmente ejecutadas según especificaciones de Proyecto.

| Código | Ud | Descripción | Rendimiento | Precio | Importe |
|---|---|---|---|---|---|
| mt34alg010u | Ud | Aplique, de 180 mm de diámetro y 47 mm de altura, de 0,8 W, alimentación a 220/240 V y 50-60 Hz, con lámpara LED no reemplazable, temperatura de color 3000 K, con cuerpo de aluminio y acero acabado lacado color negro, y difusor de policarbonato opal, índice de deslumbramiento unificado menor de 19, índice de reproducción cromática mayor de 80, flujo luminoso 45 lúmenes, grado de protección IP20. (material) | 1 | 13261.96 | 13261.960 |
| mo003 | h | Oficial electricista. (mano de obra) | 0.166 | 373.16 | 61.945 |
| mo102 | h | Medio oficial electricista. (mano de obra) | 0.166 | 251.66 | 41.776 |
| % | % | Herramientas | 2 % | 13365.681 | 267.314 |
|  |  | Costes directos |  |  | 13632.995 |
