# Luminaria lineal, con lámpara LED. Instalación empotrada

- Propiedad del archivo: CYPE Ingenieros S.A.
- Formato: FIEBDC-3/2016
- Programa: Generador de precios de la construcción. CYPE Ingenieros, S.A.
- Fecha: 06/11/2024
- Ámbito geográfico: Uruguay
- Divisa: UYU
- Costes indirectos: 3 %
- Gastos generales: 13 %
- Beneficio industrial: 6 %
- IVA: 21 %

## I Instalaciones

### II Iluminación

#### III Interior

**III133** Ud Luminaria lineal, con lámpara LED. Instalación empotrada.
Luminaria lineal de techo, de chapa de acero, acabado termoesmaltado, de color blanco acabado mate, no regulable, de 26 W, alimentación a 220/240 V y 50-60 Hz, de 1200x166x67 mm, con tres lámparas LED LED830, temperatura de color 3000 K, óptica formada por reflector recubierto con aluminio vaporizado, acabado muy brillante, de alto rendimiento, haz de luz extensivo 72°, marco embellecedor, índice de deslumbramiento unificado menor de 19, índice de reproducción cromática mayor de 80, flujo luminoso 2558 lúmenes, grado de protección IP40, con kit de inicio y final de línea para luminaria lineal. Instalación empotrada.
Criterio de valoración económica: El precio no incluye las ayudas de albañilería para instalaciones.
Incluye: Replanteo. Montaje, conexionado y comprobación de su correcto funcionamiento.
Criterio de cómputo de proyecto: Número de unidades previstas, según documentación gráfica de Proyecto.
Criterio de cómputo de obra: Se medirá el número de unidades realmente ejecutadas según especificaciones de Proyecto.

| Código | Ud | Descripción | Rendimiento | Precio | Importe |
|---|---|---|---|---|---|
| mt34lle100a | Ud | Luminaria lineal de techo, de chapa de acero, acabado termoesmaltado, de color blanco acabado mate, no regulable, de 26 W, alimentación a 220/240 V y 50-60 Hz, de 1200x166x67 mm, con tres lámparas LED LED830, temperatura de color 3000 K, óptica formada por reflector recubierto con aluminio vaporizado, acabado muy brillante, de alto rendimiento, haz de luz extensivo 72°, marco embellecedor, índice de deslumbramiento unificado menor de 19, índice de reproducción cromática mayor de 80, flujo luminoso 2558 lúmenes, grado de protección IP40, para empotrar. (material) | 1 | 18953.02 | 18953.020 |
| mt34lle101a | Ud | Kit de inicio y final de línea para luminaria lineal, con regletas de conexión. (material) | 1 | 506.15 | 506.150 |
| mo003 | h | Oficial electricista. (mano de obra) | 0.333 | 387.56 | 129.057 |
| mo102 | h | Medio oficial electricista. (mano de obra) | 0.333 | 261.38 | 87.040 |
| % | % | Herramientas | 2 % | 19675.267 | 393.505 |
|  |  | Costes directos |  |  | 20068.772 |

## Recursos

**mt34lle100a** Ud Luminaria lineal de techo
Datos técnicos: Coste energético 830.476 MJ; Emisión de CO2 50.159 kg
Residuos:
- embalaje: re150101 Envases de papel y cartón. (componente de residuo); rendimiento 0.7 kg; Código LER 15 01 01; Masa del elemento 1 kg; Volumen 0.001333 m3
- embalaje: re170201 Madera. (componente de residuo); rendimiento 0.17 kg; Código LER 17 02 01; Masa del elemento 1 kg; Volumen 0.000909 m3
- embalaje: re170203 Plástico. (componente de residuo); rendimiento 0.015 kg; Código LER 17 02 03; Masa del elemento 1 kg; Volumen 0.001667 m3
