# Pieza para carril electrificado trifásico

- Propiedad del archivo: CYPE Ingenieros S.A.
- Formato: FIEBDC-3/2016
- Programa: Generador de precios de la construcción. CYPE Ingenieros, S.A.
- Fecha: 06/11/2024
- Ámbito geográfico: Uruguay
- Divisa: UYU
- Costes indirectos: 3 %
- Gastos generales: 13 %
- Beneficio industrial: 6 %
- IVA: 21 %

## I Instalaciones

### II Iluminación

#### III Interior

**III201** Ud Pieza para carril electrificado trifásico.
Toma de corriente con toma de tierra a la derecha, de color negro, para carril electrificado trifásico universal.
Incluye: Replanteo y trazado. Montaje, conexionado y comprobación de su correcto funcionamiento.
Criterio de cómputo de proyecto: Número de unidades previstas, según documentación gráfica de Proyecto.
Criterio de cómputo de obra: Se medirá el número de unidades realmente ejecutadas según especificaciones de Proyecto.

| Código | Ud | Descripción | Rendimiento | Precio | Importe |
|---|---|---|---|---|---|
| mt34ctl020a | Ud | Toma de corriente con toma de tierra a la derecha, de color negro, para carril electrificado trifásico universal. (material) | 1 | 596.35 | 596.350 |
| mo003 | h | Oficial electricista. (mano de obra) | 0.166 | 387.56 | 64.335 |
| mo102 | h | Medio oficial electricista. (mano de obra) | 0.166 | 261.38 | 43.389 |
| % | % | Herramientas | 2 % | 704.074 | 14.081 |
|  |  | Costes directos |  |  | 718.155 |
