# Canalón visto de piezas cerámicas

- Propiedad del archivo: CYPE Ingenieros S.A.
- Formato: FIEBDC-3/2016
- Programa: Generador de precios de la construcción. CYPE Ingenieros, S.A.
- Fecha: 06/11/2024
- Ámbito geográfico: Uruguay
- Divisa: UYU
- Costes indirectos: 3 %
- Gastos generales: 13 %
- Beneficio industrial: 6 %
- IVA: 21 %

## I Instalaciones

### IS Evacuación de aguas

#### ISC Canaletas

**ISC015** m Canalón visto de piezas cerámicas.
Canalón en T de barro cocido, para recogida de aguas, formado por piezas fijadas con mortero de cemento, confeccionado en obra, dosificación 1:5, con una pendiente mínima del 0,5%. Incluso piezas especiales, remates finales y piezas de conexión a bajantes.
Incluye: Replanteo del recorrido del canalón. Montaje, conexionado y comprobación de su correcto funcionamiento.
Criterio de cómputo de proyecto: Longitud medida según documentación gráfica de Proyecto.
Criterio de cómputo de obra: Se medirá la longitud realmente ejecutada según especificaciones de Proyecto.

| Código | Ud | Descripción | Rendimiento | Precio | Importe |
|---|---|---|---|---|---|
| mt36cba010a | Ud | Canalón en T de barro cocido, circular, de 25 cm de longitud. (material) | 6 | 135.14 | 810.840 |
| mt36cba011a | Ud | Canalón en T de barro cocido con tapa, circular, de 25 cm de longitud. (material) | 5.5 | 143.59 | 789.745 |
| mt36cba012a | Ud | Pieza de conexión de canalón en T de barro cocido, circular, a bajante, de 25 cm de longitud. (material) | 0.2 | 361.43 | 72.286 |
| mt08aaa010a | m³ | Agua. (material) | 0.006 | 46.22 | 0.277 |
| mt01arg005a | t | Arena de cantera, para mortero preparado en obra. (material) | 0.032 | 604.79 | 19.353 |
| mt08cem000g | kg | Cemento gris en sacos. (material) | 6 | 8.86 | 53.160 |
| mq06hor010 | h | Hormigonera eléctrica con una capacidad de amasado de 160 l. (maquinaria) | 0.014 | 108.89 | 1.524 |
| mo008 | h | Oficial plomero. (mano de obra) | 1.331 | 387.56 | 515.842 |
| mo107 | h | Medio oficial plomero. (mano de obra) | 1.508 | 261.38 | 394.161 |
| % | % | Herramientas | 2 % | 2657.188 | 53.144 |
|  |  | Costes directos |  |  | 2710.332 |

Residuos:
- colocación: mt01arg005a Arena de cantera, para mortero preparado en obra; factor de residuo 0.00501329
- colocación: mt08cem000g Cemento gris en sacos; factor de residuo 0.0063

## Recursos

**mt08aaa010a** m³ Agua
Datos técnicos: Coste energético 60.000 MJ; Emisión de CO2 30.000 kg

**mt01arg005a** t Arena de cantera, para mortero preparado en obra
Datos técnicos: Coste energético 75.000 MJ; Emisión de CO2 4.000 kg; Código LER 01 04 08; Masa del elemento 1000 kg; Volumen 0.666667 m3

**mt08cem000g** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
