# Válvula de retención de seguridad

- Propiedad del archivo: CYPE Ingenieros S.A.
- Formato: FIEBDC-3/2016
- Programa: Generador de precios de la construcción. CYPE Ingenieros, S.A.
- Fecha: 08/04/2024
- Ámbito geográfico: Uruguay
- Divisa: UYU
- Costes indirectos: 3 %
- Gastos generales: 13 %
- Beneficio industrial: 6 %
- IVA: 21 %

## I Instalaciones

### IS Evacuación de aguas

#### ISS Colectores suspendidos

**ISS005** Ud Válvula de retención de seguridad.
Válvula de retención de PVC, de 630 mm de diámetro, con clapeta de polipropileno, junta labiada y registro en la parte superior, colocada entre el colector de salida y la acometida.
Incluye: Montaje, conexionado y comprobación de su correcto funcionamiento.
Criterio de cómputo de proyecto: Número de unidades previstas, según documentación gráfica de Proyecto.
Criterio de cómputo de obra: Se medirá el número de unidades realmente ejecutadas según especificaciones de Proyecto.

| Código | Ud | Descripción | Rendimiento | Precio | Importe |
|---|---|---|---|---|---|
| mt11pvj030ay | Ud | Válvula de retención de PVC, de 630 mm de diámetro, con clapeta de polipropileno, junta labiada y registro en la parte superior. (material) | 1 | 572232.36 | 572232.360 |
| mo008 | h | Oficial plomero. (mano de obra) | 0.887 | 373.16 | 330.993 |
| % | % | Herramientas | 2 % | 572563.353 | 11451.267 |
|  |  | Costes directos |  |  | 584014.620 |

Residuos:
- colocación: mt11pvj030ay; factor de residuo 0.0165

## Recursos

**mt11pvj030ay** Ud Válvula de retención de PVC
Datos técnicos: Coste energético 2295.110 MJ; Emisión de CO2 113.985 kg; Código LER 17 02 03; Masa del elemento 23.69 kg; Volumen 0.039483 m3
Residuos:
- embalaje: re150101 Envases de papel y cartón. (componente de residuo); rendimiento 0.042 kg; Código LER 15 01 01; Masa del elemento 1 kg; Volumen 0.001333 m3
