# Montacargas

- Propiedad del archivo: CYPE Ingenieros S.A.
- Formato: FIEBDC-3/2016
- Programa: Generador de precios de la construcción. CYPE Ingenieros, S.A.
- Fecha: 06/11/2024
- Ámbito geográfico: Uruguay
- Divisa: UYU
- Costes indirectos: 3 %
- Gastos generales: 13 %
- Beneficio industrial: 6 %
- IVA: 21 %

## I Instalaciones

### IT Transporte

#### ITC Montacargas

**ITC010** Ud Montacargas.
Montacargas hidráulico para 3000 kg, de 4 detenidas (6 m), de 2,5x6 m de plataforma, con guías y dos pistones. Totalmente montado, conexionado y probado.
Incluye: Replanteo. Instalación del montacargas. Conexionado con la red eléctrica.
Criterio de cómputo de proyecto: Número de unidades previstas, según documentación gráfica de Proyecto.
Criterio de cómputo de obra: Se medirá el número de unidades realmente ejecutadas según especificaciones de Proyecto.

| Código | Ud | Descripción | Rendimiento | Precio | Importe |
|---|---|---|---|---|---|
| mt39mch010hc | Ud | Montacargas hidráulico para 3000 kg, de 4 detenidas (6 m), de 2,5x6 m de plataforma, con guías y dos pistones. (material) | 1 | 1850063.9 | 1850063.900 |
| mo016 | h | Oficial instalador de aparatos elevadores. (mano de obra) | 99.471 | 387.56 | 38550.981 |
| mo085 | h | Medio oficial instalador de aparatos elevadores. (mano de obra) | 99.471 | 261.38 | 25999.730 |
| % | % | Herramientas | 2 % | 1914614.611 | 38292.292 |
|  |  | Costes directos |  |  | 1952906.903 |
