# Montacargas

- Propiedad del archivo: CYPE Ingenieros S.A.
- Formato: FIEBDC-3/2016
- Programa: Generador de precios de la construcción. CYPE Ingenieros, S.A.
- Fecha: 06/11/2024
- Ámbito geográfico: Uruguay
- Divisa: UYU
- Costes indirectos: 3 %
- Gastos generales: 13 %
- Beneficio industrial: 6 %
- IVA: 21 %

## I Instalaciones

### IT Transporte

#### ITC Montacargas

**ITC010** Ud Montacargas.
Montacargas hidráulico para 50 kg, de 2 detenidas (9 m), con guías y un pistón. Totalmente montado, conexionado y probado.
Incluye: Replanteo. Instalación del montacargas. Conexionado con la red eléctrica.
Criterio de cómputo de proyecto: Número de unidades previstas, según documentación gráfica de Proyecto.
Criterio de cómputo de obra: Se medirá el número de unidades realmente ejecutadas según especificaciones de Proyecto.

| Código | Ud | Descripción | Rendimiento | Precio | Importe |
|---|---|---|---|---|---|
| mt39mch010af | Ud | Montacargas hidráulico para 50 kg, de 2 detenidas (9 m), con guías y un pistón. (material) | 1 | 438390.03 | 438390.030 |
| mo016 | h | Oficial instalador de aparatos elevadores. (mano de obra) | 24.397 | 387.56 | 9455.301 |
| mo085 | h | Medio oficial instalador de aparatos elevadores. (mano de obra) | 24.397 | 261.38 | 6376.888 |
| % | % | Herramientas | 2 % | 454222.219 | 9084.444 |
|  |  | Costes directos |  |  | 463306.663 |
