# Conducto de ventilación de sección rectangular

- Propiedad del archivo: CYPE Ingenieros S.A.
- Formato: FIEBDC-3/2016
- Programa: Generador de precios de la construcción. CYPE Ingenieros, S.A.
- Fecha: 08/04/2024
- Ámbito geográfico: Uruguay
- Divisa: UYU
- Costes indirectos: 3 %
- Gastos generales: 13 %
- Beneficio industrial: 6 %
- IVA: 21 %

## I Instalaciones

### IV Ventilación

#### IVG Ventilación mecánica para garajes

**IVG020** m² Conducto de ventilación de sección rectangular.
Conducto de chapa galvanizada de 1,2 mm de espesor y juntas transversales con brida tipo Metu y sellada con masilla resistente a altas temperaturas. Incluso accesorios de montaje y elementos de fijación.
Incluye: Replanteo del recorrido de los conductos. Marcado y posterior anclaje de los soportes de los conductos. Montaje y fijación de conductos. Conexiones entre la red de conductos y los ventiladores o cajas de ventilación. Comprobación de su correcto funcionamiento.
Criterio de cómputo de proyecto: Superficie proyectada, según documentación gráfica de Proyecto, calculada como producto del perímetro por la longitud del tramo, medida entre los ejes de los elementos o de los puntos a conectar, sin descontar las piezas especiales.
Criterio de cómputo de obra: Se medirá la superficie realmente ejecutada según especificaciones de Proyecto.

| Código | Ud | Descripción | Rendimiento | Precio | Importe |
|---|---|---|---|---|---|
| mt42con115q | Ud | Repercusión, por m², de material auxiliar para fijación a la obra de conductos autoportantes para la distribución de aire en ventilación y climatización. (material) | 1 | 113.54 | 113.540 |
| mt42con110q | m² | Chapa galvanizada de 1,2 mm de espesor, y juntas transversales con brida tipo Metu y sellada con masilla resistente a altas temperaturas, para la formación de conductos autoportantes para la distribución de aire en ventilación y climatización. (material) | 1.05 | 756.91 | 794.756 |
| mo013 | h | Oficial colocador de conductos de chapa metálica. (mano de obra) | 0.61 | 373.16 | 227.628 |
| mo084 | h | Medio oficial colocador de conductos de chapa metálica. (mano de obra) | 0.61 | 252.15 | 153.812 |
| % | % | Herramientas | 2 % | 1289.736 | 25.795 |
|  |  | Costes directos |  |  | 1315.531 |

Residuos:
- colocación: mt42con110q; factor de residuo 0.0152446

## Recursos

**mt42con110q** m² Chapa galvanizada de 1,2 mm de espesor
Datos técnicos: Coste energético 94.341 MJ; Emisión de CO2 4.889 kg; Código LER 17 04 05; Masa del elemento 9.36 kg; Volumen 0.004457 m3
Residuos:
- embalaje: re170203 Plástico. (componente de residuo); rendimiento 0.024 kg; Código LER 17 02 03; Masa del elemento 1 kg; Volumen 0.001667 m3
