# Rejilla de admisión de aire exterior

- Propiedad del archivo: CYPE Ingenieros S.A.
- Formato: FIEBDC-3/2016
- Programa: Generador de precios de la construcción. CYPE Ingenieros, S.A.
- Fecha: 08/04/2024
- Ámbito geográfico: Uruguay
- Divisa: UYU
- Costes indirectos: 3 %
- Gastos generales: 13 %
- Beneficio industrial: 6 %
- IVA: 21 %

## I Instalaciones

### IV Ventilación

#### IVU Ventilación geotérmica: pozos canadienses

**IVU080** Ud Rejilla de admisión de aire exterior.
Rejilla circular de acero inoxidable, de 200 mm de diámetro, con techo de media cúpula, lamas horizontales fijas con inclinación de 15°, rejilla mosquitera y junta de estanqueidad. Incluso elementos de fijación.
Incluye: Colocación y fijación.
Criterio de cómputo de proyecto: Número de unidades previstas, según documentación gráfica de Proyecto.
Criterio de cómputo de obra: Se medirá el número de unidades realmente ejecutadas según especificaciones de Proyecto.

| Código | Ud | Descripción | Rendimiento | Precio | Importe |
|---|---|---|---|---|---|
| mt42vgg080b | Ud | Rejilla circular de acero inoxidable, de 200 mm de diámetro, con techo de media cúpula, lamas horizontales fijas con inclinación de 15°, rejilla mosquitera y junta de estanqueidad, para conducto de admisión o extracción, con elementos de fijación. (material) | 1 | 4279.64 | 4279.640 |
| mo011 | h | Oficial montador. (mano de obra) | 0.277 | 373.16 | 103.365 |
| mo080 | h | Medio oficial montador. (mano de obra) | 0.277 | 252.15 | 69.846 |
| % | % | Herramientas | 2 % | 4452.851 | 89.057 |
|  |  | Costes directos |  |  | 4541.908 |
