# Ventana ojo de buey de aluminio

- Propiedad del archivo: CYPE Ingenieros S.A.
- Formato: FIEBDC-3/2016
- Programa: Generador de precios de la construcción. CYPE Ingenieros, S.A.
- Fecha: 06/11/2024
- Ámbito geográfico: Uruguay
- Divisa: UYU
- Costes indirectos: 3 %
- Gastos generales: 13 %
- Beneficio industrial: 6 %
- IVA: 21 %

## L Carpintería, placares, herrería, vidrios y protecciones solares

### LC Carpintería

#### LCL De aluminio

**LCL062** Ud Ventana ojo de buey de aluminio.
Ventana ojo de buey mitad fija y mitad de abrir de aluminio lacado color blanco, de 80 cm de diámetro, gama media, con clasificación a la permeabilidad al aire, clasificación a la estanqueidad al agua y clasificación a la resistencia a la carga del viento y con premarco. Incluso patillas de anclaje para la fijación de la carpintería, silicona neutra para sellado perimetral de las juntas exterior e interior, entre la carpintería y la obra.
Criterio de valoración económica: El precio no incluye el recibido en obra del premarco.
Incluye: Colocación de la carpintería. Ajuste final de la hoja. Sellado de juntas perimetrales.
Criterio de cómputo de proyecto: Número de unidades previstas, según documentación gráfica de Proyecto.
Criterio de cómputo de obra: Se medirá el número de unidades realmente ejecutadas según especificaciones de Proyecto.

| Código | Ud | Descripción | Rendimiento | Precio | Importe |
|---|---|---|---|---|---|
| mt25pfx175id | Ud | Ventana ojo de buey mitad fija y mitad de abrir de aluminio lacado color blanco, de 80 cm de diámetro, gama media, incluso perfiles para conformado de premarco y junquillo con el certificado de calidad QUALICOAT. (material) | 1 | 26028.84 | 26028.840 |
| mt22www050a | Ud | Cartucho de 300 ml de silicona neutra oxímica, de elasticidad permanente y curado rápido, color blanco, rango de temperatura de trabajo de -60 a 150°C, con resistencia a los rayos UV, dureza Shore A aproximada de 22, según ISO 868 y elongación a rotura >= 800%, según ISO 8339. (material) | 0.224 | 155.58 | 34.850 |
| mo018 | h | Oficial cerrajero. (mano de obra) | 2.684 | 382.11 | 1025.583 |
| mo059 | h | Medio oficial cerrajero. (mano de obra) | 2.68 | 262.38 | 703.178 |
| % | % | Herramientas | 2 % | 27792.451 | 555.849 |
|  |  | Costes directos |  |  | 28348.300 |

Residuos:
- colocación: mt22www050a; factor de residuo 0.06

## Recursos

**mt25pfx175id** Ud Ventana ojo de buey mitad fija y mitad de abrir de aluminio lacado color blanco
Datos técnicos: Coste energético 1006.684 MJ; Emisión de CO2 70.052 kg
Residuos:
- embalaje: re150101 Envases de papel y cartón. (componente de residuo); rendimiento 0.198 kg; Código LER 15 01 01; Masa del elemento 1 kg; Volumen 0.001333 m3
- embalaje: re170201 Madera. (componente de residuo); rendimiento 0.11 kg; Código LER 17 02 01; Masa del elemento 1 kg; Volumen 0.000909 m3
- embalaje: re170203 Plástico. (componente de residuo); rendimiento 0.141 kg; Código LER 17 02 03; Masa del elemento 1 kg; Volumen 0.001667 m3
- embalaje: re170604 Materiales de aislamiento distintos de los especificados en los códigos 17 06 01 y 17 06 03. (componente de residuo); rendimiento 0.029 kg; Código LER 17 06 04; Masa del elemento 1 kg; Volumen 0.001667 m3

**mt22www050a** Ud Cartucho de 300 ml de silicona neutra oxímica
Datos técnicos: Coste energético 61.288 MJ; Emisión de CO2 2.605 kg; Código LER 17 09 04; Masa del elemento 0.3 kg; Volumen 0.0002 m3
Residuos:
- embalaje: re170203 Plástico; rendimiento 0.1 kg
