# Persiana enrollable de lamas

- Propiedad del archivo: CYPE Ingenieros S.A.
- Formato: FIEBDC-3/2016
- Programa: Generador de precios de la construcción. CYPE Ingenieros, S.A.
- Fecha: 08/04/2024
- Ámbito geográfico: Uruguay
- Divisa: UYU
- Costes indirectos: 3 %
- Gastos generales: 13 %
- Beneficio industrial: 6 %
- IVA: 21 %

## L Carpintería, placares, herrería, vidrios y protecciones solares

### LS Protecciones solares

#### LSP Persianas enrollables

**LSP010** m² Persiana enrollable de lamas.
Persiana enrollable de lamas reforzadas con doble enganche de PVC de 50 mm de altura, color blanco, engarzadas con anillas de chapa o con alambre de acero galvanizado, equipada con eje, discos, cápsulas y todos sus accesorios, con accionamiento automático mediante motor eléctrico, en cajón de persiana ya realizado.
Incluye: Introducción de la persiana por los perfiles guía en toda la longitud de éstos. Encaje del eje del rodillo en los soportes dispuestos en el cajón de persiana. Enrollado de la persiana.
Criterio de cómputo de proyecto: Superficie del hueco a cerrar, medida según documentación gráfica de Proyecto.
Criterio de cómputo de obra: Se medirá, con las dimensiones del hueco, la superficie realmente ejecutada según especificaciones de Proyecto.

| Código | Ud | Descripción | Rendimiento | Precio | Importe |
|---|---|---|---|---|---|
| mt24per020a | m² | Persiana enrollable de lamas reforzadas con doble enganche de PVC de 50 mm de altura, color blanco, equipada con eje, discos, cápsulas y todos sus accesorios. (material) | 1.05 | 1025.81 | 1077.101 |
| mt24per005c | Ud | Kit de motor eléctrico, con accesorios y mecanismos para accionamiento automático de persiana enrollable. (material) | 1 | 3484.42 | 3484.420 |
| mo011 | h | Oficial montador. (mano de obra) | 0.139 | 373.16 | 51.869 |
| mo080 | h | Medio oficial montador. (mano de obra) | 0.139 | 252.15 | 35.049 |
| mo003 | h | Oficial electricista. (mano de obra) | 0.166 | 373.16 | 61.945 |
| % | % | Herramientas | 2 % | 4710.384 | 94.208 |
|  |  | Costes directos |  |  | 4804.592 |

## Recursos

**mt24per020a** m² Persiana enrollable de lamas reforzadas con doble enganche de PVC de 50 mm de altura
Datos técnicos: Coste energético 219.576 MJ; Emisión de CO2 23.767 kg
Residuos:
- embalaje: re170203 Plástico. (componente de residuo); rendimiento 0.065 kg; Código LER 17 02 03; Masa del elemento 1 kg; Volumen 0.001667 m3
- embalaje: re170604 Materiales de aislamiento distintos de los especificados en los códigos 17 06 01 y 17 06 03. (componente de residuo); rendimiento 0.013 kg; Código LER 17 06 04; Masa del elemento 1 kg; Volumen 0.001667 m3
