# Aislamiento acústico a ruido aéreo entre placas, en cielorraso de placas, con láminas viscoelásticas

- Propiedad del archivo: CYPE Ingenieros S.A.
- Formato: FIEBDC-3/2016
- Programa: Generador de precios de la construcción. CYPE Ingenieros, S.A.
- Fecha: 08/04/2024
- Ámbito geográfico: Uruguay
- Divisa: UYU
- Costes indirectos: 3 %
- Gastos generales: 13 %
- Beneficio industrial: 6 %
- IVA: 21 %

## N Aislamientos e impermeabilizaciones

### NB Aislamientos acústicos

#### NBT Cielorrasos

**NBT050** m² Aislamiento acústico a ruido aéreo entre placas, en cielorraso de placas, con láminas viscoelásticas.
Aislamiento acústico a ruido aéreo entre placas, en cielorraso de placas, con lámina viscoelástica de alta densidad, de 6 mm de espesor, adherida entre las placas con adhesivo a base de caucho sintético.
Criterio de valoración económica: El precio no incluye el cielorraso.
Incluye: Limpieza y preparación de la superficie soporte. Corte del aislamiento. Colocación del aislamiento en la placa ya montada.
Criterio de cómputo de proyecto: Superficie medida según documentación gráfica de Proyecto.
Criterio de cómputo de obra: Se medirá la superficie realmente ejecutada según especificaciones de Proyecto.

| Código | Ud | Descripción | Rendimiento | Precio | Importe |
|---|---|---|---|---|---|
| mt16ptd060Ch | m² | Lámina viscoelástica de alta densidad, de 6 mm de espesor; con 56,4 dB de índice global de reducción acústica, Rw. (material) | 1.05 | 586.23 | 615.542 |
| mt16afd010a | l | Adhesivo a base de caucho sintético, para fijación de materiales aislantes. (material) | 0.25 | 457.11 | 114.278 |
| mo054 | h | Oficial instalador de aislantes. (mano de obra) | 0.078 | 373.16 | 29.106 |
| mo101 | h | Medio oficial instalador de aislantes. (mano de obra) | 0.078 | 252.15 | 19.668 |
| % | % | Herramientas | 2 % | 778.594 | 15.572 |
|  |  | Costes directos |  |  | 794.166 |

Residuos:
- colocación: mt16ptd060Ch Lámina viscoelástica de alta densidad, de 6 mm de espesor; con 56,4 dB de índice global de reducción acústica, Rw; factor de residuo 0.0494123

## Recursos

**mt16ptd060Ch** m² Lámina viscoelástica de alta densidad, de 6 mm de espesor; con 56,4 dB de índice global de reducción acústica, Rw
Datos técnicos: Coste energético 335.384 MJ; Emisión de CO2 10.017 kg; Código LER 17 03 02; Masa del elemento 9 kg; Volumen 0.009 m3
Residuos:
- embalaje: re170203 Plástico. (componente de residuo); rendimiento 0.062 kg; Código LER 17 02 03; Masa del elemento 1 kg; Volumen 0.001667 m3
