# Capa de protección en techo inclinado, ajardinada extensiva

- Propiedad del archivo: CYPE Ingenieros S.A.
- Formato: FIEBDC-3/2016
- Programa: Generador de precios de la construcción. CYPE Ingenieros, S.A.
- Fecha: 08/04/2024
- Ámbito geográfico: Uruguay
- Divisa: UYU
- Costes indirectos: 3 %
- Gastos generales: 13 %
- Beneficio industrial: 6 %
- IVA: 21 %

## Q Techos

### QU Componentes de techos inclinados y curvas

#### QUV Ajardinados

**QUV010** m² Capa de protección en techo inclinado, ajardinada extensiva.
Capa de protección en techo inclinado, ajardinada extensiva (ecológica), con una pendiente media del 5%, con sustrato, compuesto de cerámica seleccionada triturada, roca volcánica o arena de sílice y otros componentes vegetales; con pH de 8, de 80 mm de espesor y plantas con cepellón plano, con 4 o más especies distintas de sedum.
Incluye: Extendido del sustrato. Colocación de la vegetación. Relleno del espacio entre el borde del techo y la vegetación con cantos rodados.
Criterio de cómputo de proyecto: Superficie del faldón medida en verdadera magnitud, según documentación gráfica de Proyecto.
Criterio de cómputo de obra: Se medirá, en verdadera magnitud, la superficie realmente ejecutada según especificaciones de Proyecto.

| Código | Ud | Descripción | Rendimiento | Precio | Importe |
|---|---|---|---|---|---|
| mt48sap010a | m³ | Sustrato, compuesto de cerámica seleccionada triturada, roca volcánica o arena de sílice y otros componentes vegetales; con pH de 8, suministrado en sacos Big Bag, para techos verdes. (material) | 0.092 | 2826.05 | 259.997 |
| mt48tsp010a | m² | Plantas con cepellón plano, suministradas en bandejas de 40 piezas con 4 o más especies distintas de sedum, para techos verdes. (material) | 1.03 | 202.88 | 208.966 |
| mo040 | h | Oficial jardinero. (mano de obra) | 0.222 | 363.15 | 80.619 |
| mo086 | h | Medio oficial jardinero. (mano de obra) | 0.222 | 252.15 | 55.977 |
| % | % | Herramientas | 2 % | 605.559 | 12.111 |
|  |  | Costes directos |  |  | 617.670 |

Residuos:
- colocación: mt48sap010a; factor de residuo 0.003
- colocación: mt48tsp010a; factor de residuo 0.02

## Recursos

**mt48sap010a** m³ Sustrato, compuesto de cerámica seleccionada triturada
Datos técnicos: Coste energético 31264.838 MJ; Emisión de CO2 -593.970 kg; Código LER 01 04 08; Masa del elemento 1950 kg; Volumen 1.3 m3

**mt48tsp010a** m² Plantas con cepellón plano
Datos técnicos: Coste energético 402.000 MJ; Emisión de CO2 -10.431 kg; Código LER 20 02 01; Masa del elemento 13.4 kg; Volumen 0.008933 m3
