# Mamperlán de madera

- Propiedad del archivo: CYPE Ingenieros S.A.
- Formato: FIEBDC-3/2016
- Programa: Generador de precios de la construcción. CYPE Ingenieros, S.A.
- Fecha: 06/11/2024
- Ámbito geográfico: Uruguay
- Divisa: UYU
- Costes indirectos: 3 %
- Gastos generales: 13 %
- Beneficio industrial: 6 %
- IVA: 21 %

## R Revestimientos

### RE Escaleras

#### REA Remates de peldaño

**REA100** Ud Mamperlán de madera.
Formación de remate de peldaño, mediante mamperlán en escuadra, con lado mayor de 1200 mm de longitud y lado menor de 350 mm de longitud, formado por perfil de aluminio con revestimiento de madera de roble, de 65 mm de ancho y 33 mm de altura. Incluso limpieza y preparación de la superficie soporte, replanteo y fijación del perfil con adhesivo y resolución de encuentros. Sin incluir el lijado de su superficie y la posterior limpieza, la imprimación ni el barnizado.
Incluye: Limpieza y preparación de la superficie soporte. Replanteo. Corte, colocación y fijación del perfil. Resolución de encuentros.
Criterio de cómputo de proyecto: Longitud medida según documentación gráfica de Proyecto.
Criterio de cómputo de obra: Se medirá la longitud realmente ejecutada según especificaciones de Proyecto.

| Código | Ud | Descripción | Rendimiento | Precio | Importe |
|---|---|---|---|---|---|
| mt18rpe105b | Ud | Mamperlán en escuadra, con lado mayor de 1200 mm de longitud y lado menor de 350 mm de longitud, formado por perfil de aluminio con revestimiento de madera de roble, de 65 mm de ancho y 33 mm de altura. (material) | 1 | 874.1 | 874.100 |
| mo023 | h | Oficial colocador de pisos. (mano de obra) | 0.055 | 377.17 | 20.744 |
| % | % | Herramientas | 2 % | 894.844 | 17.897 |
|  |  | Costes directos |  |  | 912.741 |

## Recursos

**mt18rpe105b** Ud Mamperlán en escuadra
Datos técnicos: Coste energético 309.919 MJ; Emisión de CO2 0.909 kg
Residuos:
- embalaje: re170203 Plástico. (componente de residuo); rendimiento 0.102 kg; Código LER 17 02 03; Masa del elemento 1 kg; Volumen 0.001667 m3
- embalaje: re170604 Materiales de aislamiento distintos de los especificados en los códigos 17 06 01 y 17 06 03. (componente de residuo); rendimiento 0.023 kg; Código LER 17 06 04; Masa del elemento 1 kg; Volumen 0.001667 m3
