# Peldaño de vidrio

- Propiedad del archivo: CYPE Ingenieros S.A.
- Formato: FIEBDC-3/2016
- Programa: Generador de precios de la construcción. CYPE Ingenieros, S.A.
- Fecha: 06/11/2024
- Ámbito geográfico: Uruguay
- Divisa: UYU
- Costes indirectos: 3 %
- Gastos generales: 13 %
- Beneficio industrial: 6 %
- IVA: 21 %

## R Revestimientos

### RE Escaleras

#### REV De vidrio

**REV010** Ud Peldaño de vidrio.
Peldaño de vidrio laminar de seguridad, de 300x800 mm y 6+10+10 mm de espesor, translúcido, con los cantos pulidos, con resistencia al deslizamiento media; fijación a el paramento de vidrio en ambos laterales, mediante atornillado a las piezas especiales de soporte de acero inoxidable. Incluso elementos para fijación del peldaño.
Incluye: Colocación y fijación de los peldaños. Limpieza del tramo.
Criterio de cómputo de proyecto: Número de unidades previstas, según documentación gráfica de Proyecto.
Criterio de cómputo de obra: Se medirá el número de unidades realmente ejecutadas según especificaciones de Proyecto.

| Código | Ud | Descripción | Rendimiento | Precio | Importe |
|---|---|---|---|---|---|
| mt21vlp040ca | Ud | Peldaño de vidrio laminar de seguridad, de 300x800 mm y 6+10+10 mm de espesor, translúcido, compuesto por vidrio exterior templado de 6 mm de espesor, con resistencia al deslizamiento media mediante la aplicación de un tratamiento antideslizante en su cara exterior, vidrio intermedio templado de 10 mm de espesor y vidrio interior templado de 10 mm de espesor, unidos mediante dos láminas incoloras de butiral de polivinilo, con los cantos pulidos, y taladros para fijación a las piezas especiales de soporte. (material) | 1 | 1232.35 | 1232.350 |
| mt21vlp050a | Ud | Pieza especial de soporte para fijación de peldaño de vidrio mediante atornillado, de acero inoxidable, con bandas de sellado de caucho sintético EPDM y tornillos para la fijación del peldaño a las piezas especiales de soporte y de las piezas especiales de soporte a el paramento de vidrio. (material) | 4 | 2443.28 | 9773.120 |
| mo055 | h | Oficial vidriero. (mano de obra) | 0.388 | 401.37 | 155.732 |
| mo110 | h | Medio oficial vidriero. (mano de obra) | 0.388 | 278.45 | 108.039 |
| % | % | Herramientas | 2 % | 11269.241 | 225.385 |
|  |  | Costes directos |  |  | 11494.626 |

Residuos:
- colocación: mt21vlp040ca; factor de residuo 0.0055

## Recursos

**mt21vlp040ca** Ud Peldaño de vidrio laminar de seguridad
Datos técnicos: Coste energético 238.091 MJ; Emisión de CO2 17.414 kg; Código LER 17 02 02; Masa del elemento 15.6 kg; Volumen 0.0156 m3
Residuos:
- embalaje: re170201 Madera. (componente de residuo); rendimiento 0.034 kg; Código LER 17 02 01; Masa del elemento 1 kg; Volumen 0.000909 m3
- embalaje: re170203 Plástico. (componente de residuo); rendimiento 0.001 kg; Código LER 17 02 03; Masa del elemento 1 kg; Volumen 0.001667 m3
