# Trampilla para trasdosado de placas de yeso laminado. Sistema "KNAUF"

- Propiedad del archivo: CYPE Ingenieros S.A.
- Formato: FIEBDC-3/2016
- Programa: Generador de precios de la construcción. CYPE Ingenieros, S.A.
- Fecha: 08/04/2024
- Ámbito geográfico: Uruguay
- Divisa: UYU
- Costes indirectos: 3 %
- Gastos generales: 13 %
- Beneficio industrial: 6 %
- IVA: 21 %

## R Revestimientos

### RR Sistemas Drywall en paramentos verticales

#### RRY De placas de yeso laminado

**RRY021** Ud Trampilla para trasdosado de placas de yeso laminado. Sistema "KNAUF".
Trampilla de registro gama Metálica, Metálica blanca, sistema E104 "KNAUF", de 600x600 mm, formada por marco de aluminio y puerta de aluminio, para trasdosado de placas de yeso laminado. Incluso accesorios de montaje.
Criterio de valoración económica: El precio incluye la resolución de encuentros y puntos singulares.
Incluye: Marcado y corte de la placa de yeso laminado. Colocación de la trampilla.
Criterio de cómputo de proyecto: Número de unidades previstas, según documentación gráfica de Proyecto.
Criterio de cómputo de obra: Se medirá el número de unidades realmente colocadas según especificaciones de Proyecto.

| Código | Ud | Descripción | Rendimiento | Precio | Importe |
|---|---|---|---|---|---|
| mt12ppk060cbcaae | Ud | Trampilla de registro gama Metálica, Metálica blanca, sistema E104 "KNAUF", de 600x600 mm, formada por marco de aluminio y puerta de aluminio. (material) | 1 | 1361.17 | 1361.170 |
| mo053 | h | Oficial colocador de mamparas y sistemas de placas. (mano de obra) | 0.111 | 373.16 | 41.421 |
| mo100 | h | Medio oficial colocador de mamparas y sistemas de placas. (mano de obra) | 0.111 | 252.15 | 27.989 |
| % | % | Herramientas | 2 % | 1430.580 | 28.612 |
|  |  | Costes directos |  |  | 1459.192 |

Residuos:
- colocación: mt12ppk060cbcaae; factor de residuo 0.024

## Recursos

**mt12ppk060cbcaae** Ud Trampilla de registro gama Metálica
Datos técnicos: Coste energético 865.029 MJ; Emisión de CO2 63.651 kg; Código LER 17 04 02; Masa del elemento 7.72 kg; Volumen 0.005147 m3
Residuos:
- embalaje: re170203 Plástico. (componente de residuo); rendimiento 0.008 kg; Código LER 17 02 03; Masa del elemento 1 kg; Volumen 0.001667 m3
