# Anillo de polietileno para soporte de piso flotante

- Propiedad del archivo: CYPE Ingenieros S.A.
- Formato: FIEBDC-3/2016
- Programa: Generador de precios de la construcción. CYPE Ingenieros, S.A.
- Fecha: 08/04/2024
- Ámbito geográfico: Uruguay
- Divisa: UYU
- Costes indirectos: 3 %
- Gastos generales: 13 %
- Beneficio industrial: 6 %
- IVA: 21 %

## R Revestimientos

### RS Pisos

#### RSE Técnicos

**RSE210** Ud Anillo de polietileno para soporte de piso flotante.
Soporte de piso flotante, de plástico, de 15 mm de altura y 180 mm de diámetro, sobre losa, para la posterior colocación del piso (no incluido en este precio). Incluso replanteo.
Incluye: Replanteo. Colocación del soporte.
Criterio de cómputo de proyecto: Número de unidades previstas, según documentación gráfica de Proyecto.
Criterio de cómputo de obra: Se medirá el número de unidades realmente ejecutadas según especificaciones de Proyecto.

| Código | Ud | Descripción | Rendimiento | Precio | Importe |
|---|---|---|---|---|---|
| mt18jrs720a | Ud | Soporte de piso flotante, de plástico, de 15 mm de altura y 180 mm de diámetro. (material) | 1 | 125.36 | 125.360 |
| mo011 | h | Oficial montador. (mano de obra) | 0.111 | 373.16 | 41.421 |
| mo080 | h | Medio oficial montador. (mano de obra) | 0.111 | 252.15 | 27.989 |
| % | % | Herramientas | 2 % | 194.770 | 3.895 |
|  |  | Costes directos |  |  | 198.665 |
