# Felpudo de entrada al edificio, con perfiles de aluminio

- Propiedad del archivo: CYPE Ingenieros S.A.
- Formato: FIEBDC-3/2016
- Programa: Generador de precios de la construcción. CYPE Ingenieros, S.A.
- Fecha: 06/11/2024
- Ámbito geográfico: Uruguay
- Divisa: UYU
- Costes indirectos: 3 %
- Gastos generales: 13 %
- Beneficio industrial: 6 %
- IVA: 21 %

## R Revestimientos

### RS Pisos

#### RSF Alfombras y felpudos

**RSF005** m² Felpudo de entrada al edificio, con perfiles de aluminio.
Felpudo de entrada al edificio, capaz de soportar cargas normales y pesadas, con capacidad de retención de partículas gruesas de suciedad existente en el calzado, formado por perfiles de aluminio anodizado, acabado natural, de 17 mm de altura, 28 mm de ancho y 5 mm de distancia entre perfiles, con inserciones de caucho combinadas con tiras de cepillos. COLOCACIÓN: sobre cajeado en piso.
Incluye: Limpieza de la superficie soporte. Replanteo. Colocación.
Criterio de cómputo de proyecto: Superficie medida según documentación gráfica de Proyecto.
Criterio de cómputo de obra: Se medirá la superficie realmente ejecutada según especificaciones de Proyecto.

| Código | Ud | Descripción | Rendimiento | Precio | Importe |
|---|---|---|---|---|---|
| mt18fel110bb | m² | Felpudo de entrada al edificio, capaz de soportar cargas normales y pesadas, con capacidad de retención de partículas gruesas de suciedad existente en el calzado, formado por perfiles de aluminio anodizado, acabado natural, de 17 mm de altura, 28 mm de ancho y 5 mm de distancia entre perfiles, con inserciones de caucho combinadas con tiras de cepillos, para instalar en cajeado de piso. (material) | 1 | 23204.14 | 23204.140 |
| mo027 | h | Oficial colocador de moquettes y revestimientos textiles. (mano de obra) | 0.089 | 377.17 | 33.568 |
| mo065 | h | Medio oficial colocador de moquettes y revestimientos textiles. (mano de obra) | 0.089 | 261.88 | 23.307 |
| % | % | Herramientas | 2 % | 23261.015 | 465.220 |
|  |  | Costes directos |  |  | 23726.235 |

Residuos:
- colocación: mt18fel110bb; factor de residuo 0.024

## Recursos

**mt18fel110bb** m² Felpudo de entrada al edificio
Datos técnicos: Coste energético 2125.090 MJ; Emisión de CO2 144.781 kg; Código LER 17 04 02; Masa del elemento 19.8 kg; Volumen 0.0132 m3
Residuos:
- embalaje: re170203 Plástico. (componente de residuo); rendimiento 0.032 kg; Código LER 17 02 03; Masa del elemento 1 kg; Volumen 0.001667 m3
