# Parquet mosaico

- Propiedad del archivo: CYPE Ingenieros S.A.
- Formato: FIEBDC-3/2016
- Programa: Generador de precios de la construcción. CYPE Ingenieros, S.A.
- Fecha: 08/04/2024
- Ámbito geográfico: Uruguay
- Divisa: UYU
- Costes indirectos: 3 %
- Gastos generales: 13 %
- Beneficio industrial: 6 %
- IVA: 21 %

## R Revestimientos

### RS Pisos

#### RSM De madera

**RSM030** m² Parquet mosaico.
Parquet mosaico taraceado, formado por tablillas de madera de tola, de 120x24x8 mm, adosadas unas a otras pero no unidas entre sí, colocadas con adhesivo a base de poliuretano en espiga, y protegida la madera del piso del posible paso del agua en forma de vapor a través de la losa y de la aparición de condensaciones mediante film de polietileno de 0,2 mm. Incluso acuchillado, lijado, plastecido, aplicación de fondos y barnizado final con tres manos de barniz de poliuretano de dos componentes P-6/8.
Incluye: Colocación de la barrera de vapor. Vertido y extendido sobre el soporte del adhesivo. Colocación de las tablas de parquet. Limpieza del adhesivo sobrante. Acuchillado y lijado de la superficie. Plastecido y aplicación de fondos. Barnizado.
Criterio de cómputo de proyecto: Superficie útil, medida según documentación gráfica de Proyecto. No se ha incrementado el metraje por roturas y recortes, ya que en la descomposición se ha considerado un 5% más de piezas.
Criterio de cómputo de obra: Se medirá la superficie realmente ejecutada según especificaciones de Proyecto.

| Código | Ud | Descripción | Rendimiento | Precio | Importe |
|---|---|---|---|---|---|
| mt15mbv100a | m² | Film de polietileno, de 0,2 mm de espesor. (material) | 1.1 | 16.09 | 17.699 |
| mt18mva040 | kg | Adhesivo de reacción de poliuretano, para pegado de madera. (material) | 1.1 | 116.31 | 127.941 |
| mt18mpm010f | m² | Tablilla de taraceado, madera maciza de tola, 120x24x8 mm. (material) | 1.05 | 278.38 | 292.299 |
| mt27tmp010 | l | Barniz de poliuretano de dos componentes P-6/8. (material) | 0.9 | 347.53 | 312.777 |
| mq08war160 | h | Lijadora de aplicación en pisos de madera, equipada con rodillos para lija y sistema de aspiración. (maquinaria) | 0.15 | 147.99 | 22.199 |
| mo025 | h | Oficial colocador de pisos de madera. (mano de obra) | 1.076 | 363.15 | 390.749 |
| mo063 | h | Medio oficial colocador de pisos de madera. (mano de obra) | 0.444 | 252.15 | 111.955 |
| % | % | Herramientas | 2 % | 1275.619 | 25.512 |
|  |  | Costes directos |  |  | 1301.131 |

Residuos:
- colocación: mt15mbv100a Film de polietileno, de 0,2 mm de espesor; factor de residuo 0.06
- colocación: mt18mva040 Adhesivo de reacción de poliuretano, para pegado de madera; factor de residuo 0.046245
- colocación: mt18mpm010f Tablilla de taraceado, madera maciza de tola, 120x24x8 mm; factor de residuo 0.014
- colocación: mt27tmp010 Barniz de poliuretano de dos componentes P-6/8; factor de residuo 0.055

## Recursos

**mt15mbv100a** m² Film de polietileno, de 0,2 mm de espesor
Datos técnicos: Coste energético 29.185 MJ; Emisión de CO2 1.068 kg; Código LER 17 06 04; Masa del elemento 0.196 kg; Volumen 0.000327 m3
Residuos:
- embalaje: re170203 Plástico. (componente de residuo); rendimiento 0.024 kg; Código LER 17 02 03; Masa del elemento 1 kg; Volumen 0.001667 m3

**mt18mva040** kg Adhesivo de reacción de poliuretano, para pegado de madera
Datos técnicos: Coste energético 144.471 MJ; Emisión de CO2 7.014 kg; Código LER 17 09 04; Masa del elemento 1 kg; Volumen 0.000667 m3
Residuos:
- embalaje: re170203 Plástico; rendimiento 0.003 kg

**mt18mpm010f** m² Tablilla de taraceado, madera maciza de tola, 120x24x8 mm
Datos técnicos: Coste energético 521.815 MJ; Emisión de CO2 -6.961 kg; Código LER 17 02 01; Masa del elemento 3.82 kg; Volumen 0.003473 m3
Residuos:
- embalaje: re170203 Plástico; rendimiento 0.03 kg

**mt27tmp010** l Barniz de poliuretano de dos componentes P-6/8
Datos técnicos: Coste energético 28.340 MJ; Emisión de CO2 1.683 kg; Código LER 08 01 11; Masa del elemento 0.88 kg; Volumen 0.000978 m3
Residuos:
- embalaje: re150104 Envases metálicos. (componente de residuo); rendimiento 0.038 kg; Código LER 15 01 04; Masa del elemento 1 kg; Volumen 0.001667 m3
