# Sellado de junta en piso continuo de hormigón, con perfil preformado

- Propiedad del archivo: CYPE Ingenieros S.A.
- Formato: FIEBDC-3/2016
- Programa: Generador de precios de la construcción. CYPE Ingenieros, S.A.
- Fecha: 08/04/2024
- Ámbito geográfico: Uruguay
- Divisa: UYU
- Costes indirectos: 3 %
- Gastos generales: 13 %
- Beneficio industrial: 6 %
- IVA: 21 %

## R Revestimientos

### RS Pisos

#### RSN Juntas en pisos continuos de hormigón

**RSN131** m Sellado de junta en piso continuo de hormigón, con perfil preformado.
Sellado de junta perimetral de hasta 44 mm de ancho y 20 mm de profundidad, en piso continuo de hormigón, con perfil preformado compuesto por dos perfiles de aluminio anodizado, entre los que se coloca caucho sintético EPDM, con la superficie estriada, color negro. Incluso tarugos y tornillos de fijación.
Incluye: Limpieza y preparación del interior de la junta. Ejecución de taladros. Corte, colocación y fijación del perfil.
Criterio de cómputo de proyecto: Longitud medida según documentación gráfica de Proyecto.
Criterio de cómputo de obra: Se medirá la longitud realmente ejecutada según especificaciones de Proyecto.

| Código | Ud | Descripción | Rendimiento | Precio | Importe |
|---|---|---|---|---|---|
| mt18wwe045b | Ud | Perfil preformado para sellado de juntas perimetrales de hasta 44 mm de ancho y 20 mm de profundidad, en pisos continuos de hormigón, compuesto por dos perfiles de aluminio anodizado, entre los que se coloca caucho sintético EPDM, con la superficie estriada, de color negro; con tarugos y tornillos de fijación. (material) | 1.05 | 821.81 | 862.901 |
| mo020 | h | Oficial mampostero de albañil de construcción. (mano de obra) | 0.111 | 363.15 | 40.310 |
| % | % | Herramientas | 2 % | 903.211 | 18.064 |
|  |  | Costes directos |  |  | 921.275 |
