# Protector para canto de peldaño, de caucho

- Propiedad del archivo: CYPE Ingenieros S.A.
- Formato: FIEBDC-3/2016
- Programa: Generador de precios de la construcción. CYPE Ingenieros, S.A.
- Fecha: 08/04/2024
- Ámbito geográfico: Uruguay
- Divisa: UYU
- Costes indirectos: 3 %
- Gastos generales: 13 %
- Beneficio industrial: 6 %
- IVA: 21 %

## S Señalización y equipamiento

### SD Protecciones

#### SDE Protectores para escaleras

**SDE010** m Protector para canto de peldaño, de caucho.
Protector para canto de peldaño, de caucho, con alas de 50x30 mm y 2 mm de espesor, color negro. Colocación en obra: con tarugos y tornillos.
Incluye: Replanteo. Montaje y fijación.
Criterio de cómputo de proyecto: Longitud medida según documentación gráfica de Proyecto.
Criterio de cómputo de obra: Se medirá la longitud realmente ejecutada según especificaciones de Proyecto.

| Código | Ud | Descripción | Rendimiento | Precio | Importe |
|---|---|---|---|---|---|
| mt53pdi190a | m | Protector para canto de peldaño, de caucho, con alas de 50x30 mm y 2 mm de espesor, color negro, Euroclase B-s1, d0 de reacción al fuego. (material) | 1 | 1143.66 | 1143.660 |
| mt26aaa240da | Ud | Tarugo de nylon con tornillo de cabeza avellanada, de acero inoxidable AISI 304, de 6 mm de diámetro y 35 mm de longitud. (material) | 4 | 7.9 | 31.600 |
| mo080 | h | Medio oficial montador. (mano de obra) | 0.166 | 252.15 | 41.857 |
| % | % | Herramientas | 2 % | 1217.117 | 24.342 |
|  |  | Costes directos |  |  | 1241.459 |

Residuos:
- colocación: mt26aaa240da; factor de residuo 0.0045

## Recursos

**mt26aaa240da** Ud Tarugo de nylon con tornillo de cabeza avellanada
Datos técnicos: Coste energético 0.227 MJ; Emisión de CO2 0.028 kg; Código LER 17 04 05; Masa del elemento 0.004 kg; Volumen 0.000002 m3
Residuos:
- embalaje: re150101 Envases de papel y cartón. (componente de residuo); rendimiento 0.001 kg; Código LER 15 01 01; Masa del elemento 1 kg; Volumen 0.001333 m3
