# Banda protectora de PVC

- Propiedad del archivo: CYPE Ingenieros S.A.
- Formato: FIEBDC-3/2016
- Programa: Generador de precios de la construcción. CYPE Ingenieros, S.A.
- Fecha: 08/04/2024
- Ámbito geográfico: Uruguay
- Divisa: UYU
- Costes indirectos: 3 %
- Gastos generales: 13 %
- Beneficio industrial: 6 %
- IVA: 21 %

## S Señalización y equipamiento

### SD Protecciones

#### SDP Bandas protectoras de paramentos verticales

**SDP011** m Banda protectora de PVC.
Banda protectora de PVC, de 260 mm de ancho y 4,5 mm de espesor, de color ocre, fijada mediante adhesivo de poliuretano y tornillos al paramento.
Incluye: Replanteo de los puntos de fijación. Fijación de la banda al paramento vertical.
Criterio de cómputo de proyecto: Longitud medida a ejes, según documentación gráfica de Proyecto.
Criterio de cómputo de obra: Se medirá, a ejes, la longitud realmente ejecutada según especificaciones de Proyecto.

| Código | Ud | Descripción | Rendimiento | Precio | Importe |
|---|---|---|---|---|---|
| mt53pdi010ec | m | Banda protectora de PVC, de 260 mm de ancho y 4,5 mm de espesor, de color ocre, Euroclase B-s1, d0 de reacción al fuego. (material) | 1.05 | 1217.78 | 1278.669 |
| mt47adc110a | kg | Adhesivo especial de poliuretano bicomponente. (material) | 0.33 | 161.39 | 53.259 |
| mt12ppl016 | Ud | Tornillo autorroscante protegido contra la oxidación. (material) | 4 | 1.45 | 5.800 |
| mo011 | h | Oficial montador. (mano de obra) | 0.111 | 373.16 | 41.421 |
| mo080 | h | Medio oficial montador. (mano de obra) | 0.111 | 252.15 | 27.989 |
| % | % | Herramientas | 2 % | 1407.138 | 28.143 |
|  |  | Costes directos |  |  | 1435.281 |

Residuos:
- colocación: mt53pdi010ec Banda protectora de PVC, de 260 mm de ancho y 4,5 mm de espesor, de color ocre, Euroclase B-s1, d0 de reacción al fuego; factor de residuo 0.028
- colocación: mt47adc110a Adhesivo especial de poliuretano bicomponente; factor de residuo 0.038685
- colocación: mt12ppl016 Tornillo autorroscante protegido contra la oxidación; factor de residuo 0.00538462

## Recursos

**mt53pdi010ec** m Banda protectora de PVC, de 260 mm de ancho y 4,5 mm de espesor, de color ocre, Euroclase B-s1, d0 de reacción al fuego
Datos técnicos: Coste energético 72.483 MJ; Emisión de CO2 7.969 kg; Código LER 17 02 03; Masa del elemento 1.63 kg; Volumen 0.002717 m3
Residuos:
- embalaje: re170203 Plástico. (componente de residuo); rendimiento 0.003 kg; Código LER 17 02 03; Masa del elemento 1 kg; Volumen 0.001667 m3

**mt47adc110a** kg Adhesivo especial de poliuretano bicomponente
Datos técnicos: Coste energético 144.471 MJ; Emisión de CO2 7.014 kg; Código LER 17 09 04; Masa del elemento 1 kg; Volumen 0.000667 m3
Residuos:
- embalaje: re170203 Plástico; rendimiento 0.003 kg

**mt12ppl016** Ud Tornillo autorroscante protegido contra la oxidación
Datos técnicos: Coste energético 0.062 MJ; Emisión de CO2 0.010 kg; Código LER 17 04 05; Masa del elemento 0.0013 kg
Residuos:
- embalaje: re150101 Envases de papel y cartón. (componente de residuo); rendimiento 0.001 kg; Código LER 15 01 01; Masa del elemento 1 kg; Volumen 0.001333 m3
