# Revestimiento mural interior con lámina de espuma de poliuretano de alta densidad

- Propiedad del archivo: CYPE Ingenieros S.A.
- Formato: FIEBDC-3/2016
- Programa: Generador de precios de la construcción. CYPE Ingenieros, S.A.
- Fecha: 08/04/2024
- Ámbito geográfico: Uruguay
- Divisa: UYU
- Costes indirectos: 3 %
- Gastos generales: 13 %
- Beneficio industrial: 6 %
- IVA: 21 %

## S Señalización y equipamiento

### SD Protecciones

#### SDR Láminas y paneles protectores para revestimientos murales

**SDR030** m² Revestimiento mural interior con lámina de espuma de poliuretano de alta densidad.
Revestimiento mural interior con lámina de espuma de poliuretano de alta densidad, suministrada en rollos de 130 cm de ancho, 500 cm de longitud y 1 cm de espesor, con recubrimiento de PVC, color a elegir. Colocación en obra: con cola.
Incluye: Preparación y limpieza del paramento vertical. Replanteo. Aplicación del adhesivo. Colocación y fijación del revestimiento.
Criterio de cómputo de proyecto: Superficie medida según documentación gráfica de Proyecto, deduciendo los huecos de superficie mayor de 2 m².
Criterio de cómputo de obra: Se medirá la superficie realmente ejecutada según especificaciones de Proyecto, deduciendo los huecos de superficie mayor de 2 m².

| Código | Ud | Descripción | Rendimiento | Precio | Importe |
|---|---|---|---|---|---|
| mt53pdi060b | m² | Lámina de espuma de poliuretano de alta densidad, suministrada en rollos de 130 cm de ancho, 500 cm de longitud y 1 cm de espesor, con recubrimiento de PVC, color a elegir, Euroclase B-s1, d0 de reacción al fuego. (material) | 1.05 | 1410.1 | 1480.605 |
| mt29cam030 | Ud | Aerosol de 400 ml de cola, transparente, para uso interior y exterior. (material) | 0.3 | 279.08 | 83.724 |
| mo011 | h | Oficial montador. (mano de obra) | 0.166 | 373.16 | 61.945 |
| mo080 | h | Medio oficial montador. (mano de obra) | 0.166 | 252.15 | 41.857 |
| % | % | Herramientas | 2 % | 1668.131 | 33.363 |
|  |  | Costes directos |  |  | 1701.494 |

Residuos:
- colocación: mt53pdi060b; factor de residuo 0.012

## Recursos

**mt53pdi060b** m² Lámina de espuma de poliuretano de alta densidad
Datos técnicos: Coste energético 131.204 MJ; Emisión de CO2 6.370 kg; Código LER 17 06 04; Masa del elemento 0.91 kg; Volumen 0.001517 m3
