# Dispensador de aromas

- Propiedad del archivo: CYPE Ingenieros S.A.
- Formato: FIEBDC-3/2016
- Programa: Generador de precios de la construcción. CYPE Ingenieros, S.A.
- Fecha: 06/11/2024
- Ámbito geográfico: Uruguay
- Divisa: UYU
- Costes indirectos: 3 %
- Gastos generales: 13 %
- Beneficio industrial: 6 %
- IVA: 21 %

## S Señalización y equipamiento

### SM Baños

#### SMF Dispensadores ambientales

**SMF010** Ud Dispensador de aromas.
Dispensador ambiental electrónico, con pulsador on/off, led indicador de carga de aerosol, led indicador de batería y sensor de luz, de polipropileno blanco y azul, de 240x86x85 mm. Totalmente montado.
Incluye: Replanteo y trazado en el paramento de la situación del accesorio. Colocación y fijación de los accesorios de soporte.
Criterio de cómputo de proyecto: Número de unidades previstas, según documentación gráfica de Proyecto.
Criterio de cómputo de obra: Se medirá el número de unidades realmente colocadas según especificaciones de Proyecto.

| Código | Ud | Descripción | Rendimiento | Precio | Importe |
|---|---|---|---|---|---|
| mt31abn070a | Ud | Dispensador ambiental electrónico, con pulsador on/off, led indicador de carga de aerosol, led indicador de batería y sensor de luz, de polipropileno blanco y azul, de 240x86x85 mm. (material) | 1 | 2419.9 | 2419.900 |
| mo107 | h | Medio oficial plomero. (mano de obra) | 0.166 | 261.38 | 43.389 |
| % | % | Herramientas | 2 % | 2463.289 | 49.266 |
|  |  | Costes directos |  |  | 2512.555 |

## Recursos

**mt31abn070a** Ud Dispensador ambiental electrónico
Datos técnicos: Coste energético 43.716 MJ; Emisión de CO2 1.429 kg
Residuos:
- embalaje: re150101 Envases de papel y cartón. (componente de residuo); rendimiento 0.072 kg; Código LER 15 01 01; Masa del elemento 1 kg; Volumen 0.001333 m3
