# Bocacartas y recogecartas

- Propiedad del archivo: CYPE Ingenieros S.A.
- Formato: FIEBDC-3/2016
- Programa: Generador de precios de la construcción. CYPE Ingenieros, S.A.
- Fecha: 08/04/2024
- Ámbito geográfico: Uruguay
- Divisa: UYU
- Costes indirectos: 3 %
- Gastos generales: 13 %
- Beneficio industrial: 6 %
- IVA: 21 %

## S Señalización y equipamiento

### SZ Zonas comunes

#### SZB Zaguanes

**SZB016** Ud Bocacartas y recogecartas.
Recogecartas de chapa de acero color negro, de 312x125x395 mm. Incluso tornillería de fijación.
Incluye: Replanteo. Fijación en paramento mediante elementos de anclaje.
Criterio de cómputo de proyecto: Número de unidades previstas, según documentación gráfica de Proyecto.
Criterio de cómputo de obra: Se medirá el número de unidades realmente colocadas según especificaciones de Proyecto.

| Código | Ud | Descripción | Rendimiento | Precio | Importe |
|---|---|---|---|---|---|
| mt45btv510i | Ud | Recogecartas de chapa de acero color negro, de 312x125x395 mm, con tornillería de fijación. (material) | 1 | 1483.98 | 1483.980 |
| mo080 | h | Medio oficial montador. (mano de obra) | 0.111 | 252.15 | 27.989 |
| % | % | Herramientas | 2 % | 1511.969 | 30.239 |
|  |  | Costes directos |  |  | 1542.208 |

## Recursos

**mt45btv510i** Ud Recogecartas de chapa de acero color negro, de 312x125x395 mm, con tornillería de fijación
Datos técnicos: Coste energético 0.018 MJ; Emisión de CO2 0.028 kg
Residuos:
- embalaje: re150101 Envases de papel y cartón. (componente de residuo); rendimiento 0.033 kg; Código LER 15 01 01; Masa del elemento 1 kg; Volumen 0.001333 m3
