# Proyector con lámpara LED

- Propiedad del archivo: CYPE Ingenieros S.A.
- Formato: FIEBDC-3/2016
- Programa: Generador de precios de la construcción. CYPE Ingenieros, S.A.
- Fecha: 08/04/2024
- Ámbito geográfico: Uruguay
- Divisa: UYU
- Costes indirectos: 3 %
- Gastos generales: 13 %
- Beneficio industrial: 6 %
- IVA: 21 %

## U Urbanización interior del lote

### UI Iluminación exterior

#### UIP Proyectores

**UIP011** Ud Proyector con lámpara LED.
Proyector, no regulable, de 575x604x152 mm, de 500 W, alimentación a 220/240 V y 50-60 Hz, con lámpara LED no reemplazable, temperatura de color 5700 K, con cuerpo de aluminio, acabado lacado color negro, haz de luz medio 30° y difusor de vidrio templado, índice de deslumbramiento unificado menor de 19, índice de reproducción cromática mayor de 80, flujo luminoso 61000 lúmenes, grado de protección IP65 y aislamiento clase I.
Incluye: Replanteo. Montaje, conexionado y comprobación de su correcto funcionamiento.
Criterio de cómputo de proyecto: Número de unidades previstas, según documentación gráfica de Proyecto.
Criterio de cómputo de obra: Se medirá el número de unidades realmente ejecutadas según especificaciones de Proyecto.

| Código | Ud | Descripción | Rendimiento | Precio | Importe |
|---|---|---|---|---|---|
| mt34rlg050t | Ud | Proyector, no regulable, de 575x604x152 mm, de 500 W, alimentación a 220/240 V y 50-60 Hz, con lámpara LED no reemplazable, temperatura de color 5700 K, con cuerpo de aluminio, acabado lacado color negro, haz de luz medio 30° y difusor de vidrio templado, índice de deslumbramiento unificado menor de 19, índice de reproducción cromática mayor de 80, flujo luminoso 61000 lúmenes, grado de protección IP65 y aislamiento clase I. (material) | 1 | 62119.28 | 62119.280 |
| mo003 | h | Oficial electricista. (mano de obra) | 0.333 | 373.16 | 124.262 |
| mo102 | h | Medio oficial electricista. (mano de obra) | 0.333 | 251.66 | 83.803 |
| % | % | Herramientas | 2 % | 62327.345 | 1246.547 |
|  |  | Costes directos |  |  | 63573.892 |
