# Manguito pasamuros

- Propiedad del archivo: CYPE Ingenieros S.A.
- Formato: FIEBDC-3/2016
- Programa: Generador de precios de la construcción. CYPE Ingenieros, S.A.
- Fecha: 06/11/2024
- Ámbito geográfico: Uruguay
- Divisa: UYU
- Costes indirectos: 3 %
- Gastos generales: 13 %
- Beneficio industrial: 6 %
- IVA: 21 %

## U Urbanización interior del lote

### UP Piscinas

#### UPM Complementos para vaso de piscina

**UPM050** Ud Manguito pasamuros.
Manguito pasamuros de PVC, de 40 mm de diámetro y 300 mm de longitud, color gris.
Incluye: Colocación.
Criterio de cómputo de proyecto: Número de unidades previstas, según documentación gráfica de Proyecto.
Criterio de cómputo de obra: Se medirá el número de unidades realmente ejecutadas según especificaciones de Proyecto.

| Código | Ud | Descripción | Rendimiento | Precio | Importe |
|---|---|---|---|---|---|
| mt47ped090c | Ud | Manguito pasamuros de PVC, de 40 mm de diámetro y 300 mm de longitud, color gris. (material) | 1 | 574.05 | 574.050 |
| mo008 | h | Oficial plomero. (mano de obra) | 0.111 | 387.56 | 43.019 |
| mo107 | h | Medio oficial plomero. (mano de obra) | 0.111 | 261.38 | 29.013 |
| % | % | Herramientas | 2 % | 646.082 | 12.922 |
|  |  | Costes directos |  |  | 659.004 |

Residuos:
- colocación: mt47ped090c Manguito pasamuros de PVC, de 40 mm de diámetro y 300 mm de longitud, color gris; factor de residuo 0.0261653

## Recursos

**mt47ped090c** Ud Manguito pasamuros de PVC, de 40 mm de diámetro y 300 mm de longitud, color gris
Datos técnicos: Coste energético 290.659 MJ; Emisión de CO2 14.460 kg; Código LER 17 02 03; Masa del elemento 3 kg; Volumen 0.005 m3
Residuos:
- embalaje: re150101 Envases de papel y cartón. (componente de residuo); rendimiento 0.036 kg; Código LER 15 01 01; Masa del elemento 1 kg; Volumen 0.001333 m3
