# Sensores y estaciones meteorológicas

- Propiedad del archivo: CYPE Ingenieros S.A.
- Formato: FIEBDC-3/2016
- Programa: Generador de precios de la construcción. CYPE Ingenieros, S.A.
- Fecha: 08/04/2024
- Ámbito geográfico: Uruguay
- Divisa: UYU
- Costes indirectos: 3 %
- Gastos generales: 13 %
- Beneficio industrial: 6 %
- IVA: 21 %

## U Urbanización interior del lote

### UR Riego

#### URM Automatización

**URM020** Ud Sensores y estaciones meteorológicas.
Estación meteorológica reprogramadora automática de los tiempos de riego en función de la evapotranspiración del césped y de las plantas, conectable a programadores y formada por: anemómetro; plataforma de sensores de radiación solar, temperatura del aire, humedad relativa y pluviometría; y módulo de control electrónico e interfaz de usuario. Incluso accesorios de montaje y conexión con el programador. Totalmente montada y conexionada.
Incluye: Montaje sobre soporte exterior. Conexionado eléctrico con el programador. Ajuste de funcionamiento.
Criterio de cómputo de proyecto: Número de unidades previstas, según documentación gráfica de Proyecto.
Criterio de cómputo de obra: Se medirá el número de unidades realmente ejecutadas según especificaciones de Proyecto.

| Código | Ud | Descripción | Rendimiento | Precio | Importe |
|---|---|---|---|---|---|
| mt48hun470b | Ud | Estación meteorológica reprogramadora automática de los tiempos de riego en función de la evapotranspiración del césped y de las plantas, conectable a programadores y formada por: anemómetro; plataforma de sensores de radiación solar, temperatura del aire, humedad relativa y pluviometría; y módulo de control electrónico e interfaz de usuario. (material) | 1 | 25984.22 | 25984.220 |
| mo003 | h | Oficial electricista. (mano de obra) | 1.248 | 373.16 | 465.704 |
| mo102 | h | Medio oficial electricista. (mano de obra) | 0.416 | 251.66 | 104.691 |
| % | % | Herramientas | 2 % | 26554.615 | 531.092 |
|  |  | Costes directos |  |  | 27085.707 |
