# Ensayo físico-químico de probetas de hormigón endurecido

- Propiedad del archivo: CYPE Ingenieros S.A.
- Formato: FIEBDC-3/2016
- Programa: Generador de precios de la construcción. CYPE Ingenieros, S.A.
- Fecha: 08/04/2024
- Ámbito geográfico: Uruguay
- Divisa: UYU
- Costes indirectos: 3 %
- Gastos generales: 13 %
- Beneficio industrial: 6 %
- IVA: 21 %

## X Control de calidad y ensayos

### XE Estructuras de hormigón

#### XEI Ensayos informativos

**XEI080** Ud Ensayo físico-químico de probetas de hormigón endurecido.
Ensayo físico-químico a realizar en laboratorio acreditado en el área técnica correspondiente, sobre probetas de hormigón endurecido, tomadas en obra, para la determinación de las siguientes características: porosidad, densidad real y densidad aparente; profundidad de carbonatación; desgaste por rozamiento sobre dos probetas cilíndricas. Incluso desplazamiento a obra.
Incluye: Desplazamiento a obra. Toma de muestras. Realización de ensayos.
Criterio de cómputo de proyecto: Ensayo a realizar, según documentación del Plan de control de calidad.

| Código | Ud | Descripción | Rendimiento | Precio | Importe |
|---|---|---|---|---|---|
| mt49des010 | Ud | Repercusión de desplazamiento a obra para la toma de muestras. (material) | 1 | 23.22 | 23.220 |
| mt49hoe020 | Ud | Toma en obra de muestras de hormigón endurecido, cuyo peso no exceda de 50 kg. (material) | 1 | 1004.95 | 1004.950 |
| mt49hoe040 | Ud | Ensayo para determinar la porosidad y densidad real y aparente de una muestra de hormigón endurecido. (material) | 1 | 2162.43 | 2162.430 |
| mt49hoe060 | Ud | Ensayo para determinar la profundidad de carbonatación de una muestra de hormigón endurecido. (material) | 1 | 975.76 | 975.760 |
| mt49hoe100 | Ud | Ensayo para determinar el desgaste por rozamiento sobre dos probetas cilíndricas de hormigón endurecido. (material) | 1 | 8033.65 | 8033.650 |
| % | % | Herramientas | 2 % | 12200.010 | 244.000 |
|  |  | Costes directos |  |  | 12444.010 |
