# Ensayo físico-químico de probetas de hormigón endurecido

- Propiedad del archivo: CYPE Ingenieros S.A.
- Formato: FIEBDC-3/2016
- Programa: Generador de precios de la construcción. CYPE Ingenieros, S.A.
- Fecha: 08/04/2024
- Ámbito geográfico: Uruguay
- Divisa: UYU
- Costes indirectos: 3 %
- Gastos generales: 13 %
- Beneficio industrial: 6 %
- IVA: 21 %

## X Control de calidad y ensayos

### XE Estructuras de hormigón

#### XEI Ensayos informativos

**XEI080** Ud Ensayo físico-químico de probetas de hormigón endurecido.
Ensayo físico-químico a realizar en laboratorio acreditado en el área técnica correspondiente, sobre probetas de hormigón endurecido, tomadas en obra, para la determinación de las siguientes características: contenido de cemento, composición ponderal y relación agua/cemento; desgaste por rozamiento sobre dos probetas cilíndricas. Incluso desplazamiento a obra.
Incluye: Desplazamiento a obra. Toma de muestras. Realización de ensayos.
Criterio de cómputo de proyecto: Ensayo a realizar, según documentación del Plan de control de calidad.

| Código | Ud | Descripción | Rendimiento | Precio | Importe |
|---|---|---|---|---|---|
| mt49des010 | Ud | Repercusión de desplazamiento a obra para la toma de muestras. (material) | 1 | 23.22 | 23.220 |
| mt49hoe020 | Ud | Toma en obra de muestras de hormigón endurecido, cuyo peso no exceda de 50 kg. (material) | 1 | 1004.95 | 1004.950 |
| mt49hoe090 | Ud | Ensayo para determinar el contenido de cemento de una muestra de hormigón endurecido, determinando la composición ponderal y la relación agua/cemento. (material) | 1 | 11671.5 | 11671.500 |
| mt49hoe100 | Ud | Ensayo para determinar el desgaste por rozamiento sobre dos probetas cilíndricas de hormigón endurecido. (material) | 1 | 8033.65 | 8033.650 |
| % | % | Herramientas | 2 % | 20733.320 | 414.666 |
|  |  | Costes directos |  |  | 21147.986 |
