# Extracción y ensayo a compresión de probetas testigo

- Propiedad del archivo: CYPE Ingenieros S.A.
- Formato: FIEBDC-3/2016
- Programa: Generador de precios de la construcción. CYPE Ingenieros, S.A.
- Fecha: 08/04/2024
- Ámbito geográfico: Uruguay
- Divisa: UYU
- Costes indirectos: 3 %
- Gastos generales: 13 %
- Beneficio industrial: 6 %
- IVA: 21 %

## X Control de calidad y ensayos

### XE Estructuras de hormigón

#### XEI Ensayos informativos

**XEI090** Ud Extracción y ensayo a compresión de probetas testigo.
Ensayo a realizar en laboratorio acreditado en el área técnica correspondiente, para determinar la resistencia a compresión de un hormigón endurecido, mediante la extracción de probeta testigo de 75 mm de diámetro y 150 mm de longitud mediante sonda rotativa de soporte. Incluso desplazamiento a obra y relleno de taladros.
Incluye: Desplazamiento a obra. Extracción de probetas testigo. Relleno de taladros. Realización de ensayos.
Criterio de cómputo de proyecto: Ensayo a realizar, según documentación del Plan de control de calidad.

| Código | Ud | Descripción | Rendimiento | Precio | Importe |
|---|---|---|---|---|---|
| mt49des010 | Ud | Repercusión de desplazamiento a obra para la toma de muestras. (material) | 1 | 23.22 | 23.220 |
| mt49hoc030c | Ud | Extracción de testigo de hormigón endurecido de 75 mm de diámetro y 150 mm de longitud mediante sonda rotativa, tallado, refrentado y ensayo para determinar la resistencia a compresión, sin incluir cala ni reposición de revestimientos o recubrimientos. (material) | 1 | 4066.88 | 4066.880 |
| mt49hoc040c | Ud | Relleno de taladros con mortero epoxi, de 75 mm de diámetro, en columnas. (material) | 1 | 670.07 | 670.070 |
| % | % | Herramientas | 2 % | 4760.170 | 95.203 |
|  |  | Costes directos |  |  | 4855.373 |
