# Pilote-pantalla (barrette) de hormigón armado, sin lodos

- Propiedad del archivo: CYPE INGENIEROS, S.A.
- Formato: FIEBDC-3/2002
- Ámbito geográfico: Uruguay
- Divisa: UYU
- Costes indirectos: 3.00 %
- Gastos generales: 13.00 %
- Beneficio industrial: 6.00 %
- IVA: 21.00 %

## C Fundaciones

### CP Profundas

#### CPZ Pilotes-pantalla (barrettes)

**CPZ010** m² Pilote-pantalla (barrette) de hormigón armado, sin lodos.
Pilote-pantalla (barrette) de hormigón armado "PANTALLAX", de 26 cm de espesor, con una ancho de 80 a 300 cm y hasta 6 m de profundidad, o hasta encontrar roca o capas duras de terreno, en terreno cohesivo estable sin rechazo en el SPT, sin uso de lodos tixotrópicos; realizado con hormigón H-21, condición de exposición no agresiva, tamaño máximo del agregado 13,2 mm, ámbito de consistencia A-4, premezclado, y vertido desde camión, con hormigonado continuo a través de tubo Tremie, y acero ADN 420, con una cuantía aproximada de 30 kg/m². Incluso alambre de atar y separadores.
Criterio de valoración económica: El precio incluye el corte, doblado y armado del acero en el obrador de herrería y el montaje en el lugar definitivo de su colocación en obra.
Incluye: Excavación y extracción de tierras. Colocación de la armadura. Colocación del tubo Tremie. Vertido y compactación del hormigón.
Criterio de cómputo de proyecto: Superficie medida según documentación gráfica de Proyecto.
Criterio de cómputo de obra: Se medirá la superficie realmente ejecutada según especificaciones de Proyecto.

| Código | Ud | Descripción | Rendimiento | Precio | Importe |
|---|---|---|---|---|---|
| mt07aco020j | Ud | Separador homologado para pantallas continuas de hormigón. (material) | 2.000 | 3.12 | 6.24 |
| mt07aco090b | kg | Acero en barras nervuradas, ADN 420, de varios diámetros, según IRAM-IAS U 500-528. (material) | 31.500 | 83.95 | 2644.43 |
| mt08var050 | kg | Alambre galvanizado para atar, de 1,30 mm de diámetro. (material) | 0.330 | 46.22 | 15.25 |
| mt10haf071ake | m³ | Hormigón H-21, condición de exposición no agresiva, tamaño máximo del agregado 13,2 mm, ámbito de consistencia A-4, premezclado, según CIRSOC 201 1982. (material) | 0.330 | 7268.30 | 2398.54 |
| mq03pae060am | h | Equipo para excavación de pantalla continua de hormigón de 26 cm de espesor y hasta 6 m de profundidad, excavación sin uso de lodos tixotrópicos, en terreno cohesivo estable sin rechazo en el SPT. (maquinaria) | 0.495 | 1838.24 | 909.93 |
| mq07gte010c | h | Grúa autopropulsada de brazo telescópico con una capacidad de elevación de 30 t y 27 m de altura máxima de trabajo. (maquinaria) | 0.100 | 2368.50 | 236.85 |
| op00ciz020 |  | Cizalla para acero en barras nervuradas. | 1.000 | 0.00 | 0.00 |
| op00ata010 |  | Atadora de armadura. | 1.000 | 0.00 | 0.00 |
| au00auh020 |  | Canaleta para vertido del hormigón. | 1.000 | 0.00 | 0.00 |
| au00auh050 |  | Tubo Tremie. | 1.000 | 0.00 | 0.00 |
| mo043 | h | Oficial herrero. (mano de obra) | 0.293 | 409.72 | 120.05 |
| mo090 | h | Medio oficial herrero. (mano de obra) | 0.403 | 284.30 | 114.57 |
| mo045 | h | Oficial vertedor de hormigón. (mano de obra) | 0.081 | 409.72 | 33.19 |
| mo092 | h | Medio oficial vertedor de hormigón. (mano de obra) | 0.322 | 284.30 | 91.54 |
| % | % | Herramientas | 2 % | 6570.59 | 131.41 |
|  |  | Costes directos |  |  | 6702.00 |
