# Grifería temporizada para urinario

- Propiedad del archivo: CYPE INGENIEROS, S.A.
- Formato: FIEBDC-3/2002
- Ámbito geográfico: Uruguay
- Divisa: UYU
- Costes indirectos: 3.00 %
- Gastos generales: 13.00 %
- Beneficio industrial: 6.00 %
- IVA: 21.00 %

## S Señalización y equipamiento

### SG Griferías

#### SGU Para urinarios

**SGU010** Ud Grifería temporizada para urinario.
Grifería temporizada, instalación vista formada por grifo de paso angular mural para urinario, serie Presto 12 A Eco, modelo PN Eco 10706 "PRESTO IBÉRICA", con tiempo de flujo de 6 segundos, caudal de 5 l/min, acabado cromado, para colocación en superficie. Incluso elementos de conexión.
Incluye: Replanteo. Colocación. Conexionado. Comprobación de su correcto funcionamiento.
Criterio de cómputo de proyecto: Número de unidades previstas, según documentación gráfica de Proyecto.
Criterio de cómputo de obra: Se medirá el número de unidades realmente colocadas según especificaciones de Proyecto.

| Código | Ud | Descripción | Rendimiento | Precio | Importe |
|---|---|---|---|---|---|
| mt31gmp300uc | Ud | Grifo de paso angular mural para urinario, serie Presto 12 A Eco, modelo PN Eco 10706 "PRESTO IBÉRICA", con tiempo de flujo de 6 segundos, caudal de 5 l/min, acabado cromado, para colocación en superficie; incluso elementos de conexión. (material) | 1.000 | 4166.86 | 4166.86 |
| mt37www010 | Ud | Material auxiliar para instalaciones de plomería. (material) | 1.000 | 49.27 | 49.27 |
| mo008 | h | Oficial plomero. (mano de obra) | 0.554 | 387.56 | 214.71 |
| % | % | Herramientas | 2 % | 4430.84 | 88.62 |
|  |  | Costes directos |  |  | 4519.46 |
