# Grifería monomando para bañera

- Propiedad del archivo: CYPE Ingenieros S.A.
- Formato: FIEBDC-3/2016
- Programa: Generador de precios de la construcción. CYPE Ingenieros, S.A.
- Fecha: 06/11/2024
- Ámbito geográfico: Uruguay
- Divisa: UYU
- Costes indirectos: 3 %
- Gastos generales: 13 %
- Beneficio industrial: 6 %
- IVA: 21 %

## S Señalización y equipamiento

### SG Griferías

#### SGB Para bañeras

**SGB020** Ud Grifería monomando para bañera.
Grifería monomando formada por grifo mezclador monomando mural para baño/ducha, serie Karim Due, modelo 88941500 "GALINDO", de latón, acabado cromado, con cartucho cerámico, aireador, inversor, equipo de ducha formado por mango de ducha y flexible de latón. Incluso elementos de conexión, válvula de retención y dos llaves de paso.
Incluye: Replanteo. Colocación. Conexionado y comprobación de su correcto funcionamiento.
Criterio de cómputo de proyecto: Número de unidades previstas, según documentación gráfica de Proyecto.
Criterio de cómputo de obra: Se medirá el número de unidades realmente colocadas según especificaciones de Proyecto.

| Código | Ud | Descripción | Rendimiento | Precio | Importe |
|---|---|---|---|---|---|
| mt31gma050Bb | Ud | Grifo mezclador monomando mural para baño/ducha, serie Karim Due, modelo 88941500 "GALINDO", de latón, acabado cromado, con cartucho cerámico, aireador, inversor, equipo de ducha formado por mango de ducha y flexible de latón, incluso elementos de conexión, válvula de retención y dos llaves de paso. (material) | 1 | 12093.44 | 12093.440 |
| mt37www010 | Ud | Material auxiliar para instalaciones de plomería. (material) | 1 | 49.27 | 49.270 |
| mo008 | h | Oficial plomero. (mano de obra) | 0.628 | 387.56 | 243.388 |
| % | % | Herramientas | 2 % | 12386.098 | 247.722 |
|  |  | Costes directos |  |  | 12633.820 |
