# Embalaje de equipamiento auxiliar

- Propiedad del archivo: CYPE INGENIEROS, S.A.
- Formato: FIEBDC-3/2002
- Ámbito geográfico: Uruguay
- Divisa: UYU
- Costes indirectos: 3.00 %
- Gastos generales: 13.00 %
- Beneficio industrial: 6.00 %
- IVA: 21.00 %

## 0 Trabajos preliminares

### 0M Equipamiento

#### 0ME Embalaje

**0ME010** m³ Embalaje de equipamiento auxiliar.
Suministro y colocación de láminas de polietileno transparente, film alveolar y cajas de cartón, para embalaje de equipamiento auxiliar como archivos, material electrónico, etc., (aproximadamente 7 ud/m³), para su transporte hasta el lugar de almacenaje. Incluso gránulos de poliestireno expandido para las cajas, cinta autoadhesiva, y recogida y carga de restos sobre camión o contenedor.
Incluye: Embalaje del equipamiento. Limpieza y retirada de restos a contenedor.
Criterio de cómputo de proyecto: Volumen medido según documentación gráfica de Proyecto.
Criterio de cómputo de obra: Se medirá el volumen realmente ejecutado según especificaciones de Proyecto.

| Código | Ud | Descripción | Rendimiento | Precio | Importe |
|---|---|---|---|---|---|
| mt32war020 | m² | Lámina de polietileno transparente, de 0,2 mm de espesor. (material) | 4.895 | 5.79 | 28.34 |
| mt32war050 | m² | Film alveolar para embalar. (material) | 4.895 | 20.85 | 102.06 |
| mt32war030 | m | Cinta plástica autoadhesiva. (material) | 2.455 | 1.35 | 3.31 |
| mt32war040 | m² | Cartón rizado para embalaje. (material) | 1.000 | 11.58 | 11.58 |
| mt32war070 | kg | Gránulos de poliestireno expandido, de 10 kg/m³ de densidad, de granulometría comprendida entre 2 y 3 mm, para protección y embalaje. (material) | 0.100 | 220.11 | 22.01 |
| mo113 | h | Peón de albañil de construcción. (mano de obra) | 0.794 | 252.16 | 200.22 |
| % | % | Herramientas | 2 % | 367.52 | 7.35 |
|  |  | Costes directos |  |  | 374.87 |
