# Protección de equipamiento auxiliar

- Propiedad del archivo: CYPE INGENIEROS, S.A.
- Formato: FIEBDC-3/2002
- Ámbito geográfico: Uruguay
- Divisa: UYU
- Costes indirectos: 3.00 %
- Gastos generales: 13.00 %
- Beneficio industrial: 6.00 %
- IVA: 21.00 %

## 0 Trabajos preliminares

### 0M Equipamiento

#### 0MP Protección

**0MP010** m³ Protección de equipamiento auxiliar.
Suministro y colocación de láminas de polietileno transparente sobre el equipamiento auxiliar como archivos, material electrónico, etc., (aproximadamente 7 ud/m³), superpuestas entre sí al menos 15 cm y fijadas con cinta adhesiva, para protegerlo frente a la suciedad y el polvo ocasionado por los trabajos de rehabilitación. Incluso posterior retirada de láminas, recogida y carga sobre contenedor.
Incluye: Colocación de la protección. Retirada de la protección y carga sobre contenedor.
Criterio de cómputo de proyecto: Volumen medido según documentación gráfica de Proyecto.
Criterio de cómputo de obra: Se medirá el volumen realmente ejecutado según especificaciones de Proyecto.

| Código | Ud | Descripción | Rendimiento | Precio | Importe |
|---|---|---|---|---|---|
| mt32war020 | m² | Lámina de polietileno transparente, de 0,2 mm de espesor. (material) | 8.159 | 5.79 | 47.24 |
| mt32war030 | m | Cinta plástica autoadhesiva. (material) | 2.045 | 1.35 | 2.76 |
| mo113 | h | Peón de albañil de construcción. (mano de obra) | 0.331 | 252.16 | 83.46 |
| % | % | Herramientas | 2 % | 133.46 | 2.67 |
|  |  | Costes directos |  |  | 136.13 |
